# PASARELA PEATONAL BETXÍ

- Propiedad del archivo: SOFT S.A.
- Formato: FIEBDC-3/2002
- Programa: Presto 8.8
- Fecha de los precios: 13/06/2017
- Divisa: EUR
- Código: URBANIZACION (12/02/1999)
Importe: 173714.75

## CAP01 ACTUACIONES PREVIAS Y DEMOLICIONES (12/02/2004)
Importe: 732.32

**DSMAEP2** Ud DESMONTAJE Y REPOSICIÓN DE SEÑALES VERTICALES, CARGA Y TRASLADO. (28/05/2009)
4 Ud × 14.28 = 57.12
Desmontaje de señales y carteles informativos verticales y pilonas existentes, incluyendo picado de la cimentación y anclaje a superficie de agarre, extracción de perfiles, i/ carga y retirada de la misma de la obra, así como de los materiales residuales generados, incluso excavación y cimentación en nueva ubicación.

| Código | Ud | Descripción | Rendimiento | Precio | Importe |
|---|---|---|---|---|---|
| MOOA.8A | h | Oficial primera (mano de obra; 12/06/2009) | 0.4 | 14.61 | 5.84 |
| MOOA12A | h | Peón ordinario (mano de obra; 21/11/2016) | 0.23 | 12.66 | 2.91 |
| U02AK001 | h | Martillo compresor 2.000 l/min (maquinaria; 14/10/2016) | 0.2 | 3.62 | 0.72 |
| U02JA001 | Hr | Camión 8-15 T. basculante (maquinaria; 26/06/2009) | 0.12 | 31.17 | 3.74 |
| %MDAUX | % | medios auxiliares (28/05/2009) | 2 % | 13.21 | 0.26 |
| %6CI | % | Costes indirectos 6,0% (12/12/2016) | 6 % | 13.47 | 0.81 |
|  |  | Total |  |  | 14.28 |

**U005** UD RETIRADA DE FAROLAS EXISTENTES (12/02/2004)
2 UD × 68.61 = 137.22
Retirada de farolas existentes. Incluso desconexionado de la red electrica, y demolición de cimentación y arquetas existentes, incluso carga y transporte a lugar de acopio designado por los Servicios Técnicos Municipales. Incluso transporte pp. conexiones y pequeñas modificaciones. Totalmente ejecutada.

| Código | Ud | Descripción | Rendimiento | Precio | Importe |
|---|---|---|---|---|---|
| MO005 | h | Oficial 1ª electricista (mano de obra; 06/10/2017) | 1 | 18.05 | 18.05 |
| MO006 | h | Oficial 2ª electricista (mano de obra; 06/10/2017) | 1 | 18.05 | 18.05 |
| MO003 | h | Peón especializado (mano de obra; 06/07/2018) | 0.2 | 13.15 | 2.63 |
| MQ001 | h | Camión con grúa 6 T. (maquinaria; 12/02/2004) | 0.5 | 48.21 | 24.11 |
| %MA3 | % | 3% Medios Auxiliares (17/12/2014) | 3 % | 62.84 | 1.89 |
| %CI6 | % | 6% Costes indirectos (28/11/2016) | 6 % | 64.73 | 3.88 |
|  |  | Total |  |  | 68.61 |

**DSMALMT1** m DESMONTAJE DE BIONDA GALVANIZADA (28/05/2009)
35 m × 4.31 = 150.85
Desmontaje de bionda de protección metálica galvanizada existente, incluida la cola de pez, incluyendo picado de la cimentación, extracción de perfiles, i/ carga y retirada de la misma de la obra, preparada para poder ser reutilizada.

| Código | Ud | Descripción | Rendimiento | Precio | Importe |
|---|---|---|---|---|---|
| MOOA.8A | h | Oficial primera | 0.05 | 14.61 | 0.73 |
| MOOA12A | h | Peón ordinario | 0.12 | 12.66 | 1.52 |
| U02AK001 | h | Martillo compresor 2.000 l/min | 0.05 | 3.62 | 0.18 |
| U02JA001 | Hr | Camión 8-15 T. basculante | 0.05 | 31.17 | 1.56 |
| %MDAUX | % | medios auxiliares | 2 % | 3.99 | 0.08 |
| %6CI | % | Costes indirectos 6,0% | 6 % | 4.07 | 0.24 |
|  |  | Total |  |  | 4.31 |

| Medición | Uds. | Largo | Parcial |
|---|---|---|---|
| Tramo 4 |  |  |  |
|  | 1 | 35 | 35.00 |
| Total |  |  | 35 |

**U003** M3 DEMOLICIÓN OBRAS DE FÁBRICA DE HORMIGÓN ARMADO O DE MAMPOSTERÍA (12/02/2004)
7.8 M3 × 37.27 = 290.71
Demolición obras de fábrica de hormigón armado o de mampostería, incluso carga y transporte de los productos resultantes a vertedero autorizado.

| Código | Ud | Descripción | Rendimiento | Precio | Importe |
|---|---|---|---|---|---|
| MOOA.8A | h | Oficial primera | 0.5 | 14.61 | 7.31 |
| MO003 | h | Peón especializado | 0.15 | 13.15 | 1.97 |
| MQ004 | h | Camión basculante 4x4 14 T (maquinaria; 12/02/2004) | 0.45 | 38.75 | 17.44 |
| MQ016 | h | Excavadora hidráulica neumáticos 100 CV (maquinaria; 12/02/2004) | 0.15 | 49.75 | 7.46 |
| MQ024 | h | Martillo rompedor hidráulico 600 Kg (maquinaria; 05/12/2016) | 0.1 | 9.83 | 0.98 |
| %CI6 | % | 6% Costes indirectos | 6 % | 35.16 | 2.11 |
|  |  | Total |  |  | 37.27 |

Claves: corte, transporte, producción, demolición, vertedero, carga, hormigón, acero

| Medición | Uds. | Largo | Ancho | Alto | Parcial |
|---|---|---|---|---|---|
| Muretes de estribos |  |  |  |  |  |
|  | 2 | 4 | 0.5 | 0.6 | 2.40 |
|  | 1 | 9 | 0.5 | 0.6 | 2.70 |
| Murete en lado Aguas Abajo |  |  |  |  |  |
|  | 1 | 9 | 0.5 | 0.6 | 2.70 |
| Total |  |  |  |  | 7.8 |

**D02AA501** m2 DESB. Y LIMP. TERRENO A MÁQUINA (21/02/2007)
166.83 m2 × 0.29 = 48.38
Desbroce y limpieza de terreno por medios mecánicos en terrenos de dificil acceso y pequeña superficie transversal, con ayuda manual, incluyendo arboles de gran porte y pequeñas obras de fabrica tipo muretes de piedra o restos de vallado, sin incluir carga ni transporte a vertedero autorizado, en una profundidad máxima de 10 cm.

| Código | Ud | Descripción | Rendimiento | Precio | Importe |
|---|---|---|---|---|---|
| O01OA020 | h. | Capataz (mano de obra; 21/02/2007) | 0.001 | 15.91 | 0.02 |
| MOOA12A | h | Peón ordinario | 0.005 | 12.66 | 0.06 |
| U02FA001 | h | Pala cargadora Caterpillar Mod.930 o similar. (maquinaria; 26/06/2009) | 0.002 | 48.7 | 0.10 |
| M08NM010 | h. | Motoniveladora de 135 CV (maquinaria; 21/02/2007) | 0.001 | 48.7 | 0.05 |
| M07CB020 | h. | Camión basculante 4x4 14 t. (maquinaria; 21/02/2007) | 0.001 | 38.75 | 0.04 |
| %6CI | % | Costes indirectos 6,0% | 6 % | 0.27 | 0.02 |
|  |  | Total |  |  | 0.29 |

| Medición | Uds. | Largo | Ancho | Parcial |
|---|---|---|---|---|
| Tramo 1 |  |  |  |  |
|  | 1 | 7.6 | 3 | 22.80 |
| Tramo 3 |  |  |  |  |
|  | 1 | 8 | 3 | 24.00 |
| Tramo 4 |  |  |  |  |
| carril bici | 1 | 29 | 3 | 87.00 |
| Gravas | 1 | 24.5 |  | 24.50 |
| Entrada particular |  |  |  |  |
|  | 1 | 8.53 |  | 8.53 |
| Total |  |  |  | 166.83 |

**D02VK301B** m3 CARGA Y TRANSP. A DIST. 10/20 KM (26/06/2009)
16.68 m3 × 2.88 = 48.04
Transporte de material procedente de excavación y/o demolición con camión de 20 T, i/carga por medios mecánicos, a una distancia comprendida entre 10 km y 20 km.

| Código | Ud | Descripción | Rendimiento | Precio | Importe |
|---|---|---|---|---|---|
| U02FA001 | h | Pala cargadora Caterpillar Mod.930 o similar. | 0.015 | 48.7 | 0.73 |
| U02JA003 | Hr | Camión 20 T. basculante (maquinaria; 26/06/2009) | 0.06 | 33.11 | 1.99 |
| %6CI | % | Costes indirectos 6,0% | 6 % | 2.72 | 0.16 |
|  |  | Total |  |  | 2.88 |

| Medición | Uds. | Largo | Ancho | Parcial |
|---|---|---|---|---|
| Tramo 1 |  |  |  |  |
|  | 0.1 | 7.6 | 3 | 2.28 |
| Tramo 3 |  |  |  |  |
|  | 0.1 | 8 | 3 | 2.40 |
| Tramo 4 |  |  |  |  |
| carril bici | 0.1 | 29 | 3 | 8.70 |
| Gravas | 0.1 | 24.5 |  | 2.45 |
| Entrada particular |  |  |  |  |
|  | 0.1 | 8.53 |  | 0.85 |
| Total |  |  |  | 16.68 |

## CAP02 MOVIMIENTO DE TIERRAS (28/05/2009)
Importe: 327.5

**D36EAER2** m3 EXCAVACION CIELO ABIERTO TIERRA VEGETAL (26/06/2009)
20.5 m3 × 5.12 = 104.96
Excavación a cielo abierto por medios mecánicos de tierra vegetal o terrenos sueltos, incluso la carga y transporte interior de la obra, no incluido a vertedero, ni el canon de vertido.

| Código | Ud | Descripción | Rendimiento | Precio | Importe |
|---|---|---|---|---|---|
| MOOA12A | h | Peón ordinario | 0.048 | 12.66 | 0.61 |
| U39AA002 | h | Retroexcavadora neumáticos 20 Tm con cazo (maquinaria; 26/06/2009) | 0.085 | 49.67 | 4.22 |
| %6CI | % | Costes indirectos 6,0% | 6 % | 4.83 | 0.29 |
|  |  | Total |  |  | 5.12 |

| Medición | Uds. | Largo | Ancho | Alto | Parcial |
|---|---|---|---|---|---|
| Tramo 1 |  |  |  |  |  |
|  | 1 | 7.6 | 3.5 | 0.15 | 3.99 |
| Tramo 3 |  |  |  |  |  |
| carril bici | 1 | 21 | 3.5 | 0.15 | 11.03 |
| Entrada particular |  |  |  |  |  |
|  | 1 | 8.53 |  | 0.15 | 1.28 |
| Tramo 4 |  |  |  |  |  |
|  | 1 | 8 | 3.5 | 0.15 | 4.20 |
| Total |  |  |  |  | 20.5 |

**D36BC325** m2 COMPACTADO Y PERFILADO CAJA (26/06/2009)
136.63 m2 × 0.52 = 71.05
Rasanteo de la superficie de fondo de caja en toda su sección, incluso su humectación y compactado con rodillo vibratorio autopropulsado hasta el 95 % P.M. (como preparación de última capa base bajo terraplenado de la caja de vial con S.S)

| Código | Ud | Descripción | Rendimiento | Precio | Importe |
|---|---|---|---|---|---|
| MOOA12A | h | Peón ordinario | 0.004 | 12.66 | 0.05 |
| U02FN005 | h | Motoniveladora Mod. Caterpillar 12M o similar (maquinaria; 26/06/2009) | 0.005 | 52.59 | 0.26 |
| U02FP021 | h | Rodillo compactador autopropulsado 12 T (maquinaria; 26/06/2009) | 0.005 | 36.04 | 0.18 |
| %6CI | % | Costes indirectos 6,0% | 6 % | 0.49 | 0.03 |
|  |  | Total |  |  | 0.52 |

| Medición | Uds. | Largo | Ancho | Parcial |
|---|---|---|---|---|
| Tramo 1 |  |  |  |  |
|  | 1 | 7.6 | 3.5 | 26.60 |
| Tramo 3 |  |  |  |  |
| carril bici | 1 | 21 | 3.5 | 73.50 |
| Entrada particular |  |  |  |  |
|  | 1 | 8.53 |  | 8.53 |
| Tramo 4 |  |  |  |  |
|  | 1 | 8 | 3.5 | 28.00 |
| Total |  |  |  | 136.63 |

**UJTP.5a** m2 CUBRICIÓN MALLA ANTIHIERBA (28/05/2009)
24.5 m2 × 1.19 = 29.16
Suministro y colocación de malla antihierbas de polipropileno en zonas ajardinadas.

| Código | Ud | Descripción | Rendimiento | Precio | Importe |
|---|---|---|---|---|---|
| MOOJ11a | h | Peón jardinero (mano de obra) | 0.01 | 12.18 | 0.12 |
| PNIS12a | m2 | Malla antihierbas (material) | 1.05 | 0.93 | 0.98 |
| %MDAUX | % | medios auxiliares | 2 % | 1.10 | 0.02 |
| %6CI | % | Costes indirectos 6,0% | 6 % | 1.12 | 0.07 |
|  |  | Total |  |  | 1.19 |

Claves: cubrición, malla, hierba, suministro, colocación, construcción, jardinería, polipropileno
Relación comercial: ADMON: Consel, 1.13, Alicante, 1.14, Castellón, Valencia, Andalucía, Aragón, Asturias, Baleares, Canarias, Cantabria, Castilla y Le, Castilla - La, Cataluña, Comunitat Val, Extremadura, Galicia, Madrid (Comun, Murcia (Regió, Navarra (Comu, País Vasco, Rioja, La

| Medición | Uds. | Largo | Parcial |
|---|---|---|---|
| Gravas | 1 | 24.5 | 24.50 |
| Total |  |  | 24.5 |

**GRAVQPEÑA25** m3 GRAVAS SUPERFICIE (26/06/2009)
3.68 m3 × 15.6 = 57.41
Capa de gravas de 20-40 mm con uso granulométrico continúo, incluyendo su adquisión, extendido, nivelado y perfilada por medio de medios mecánicos con ayudas puntuales manuales, en cabado superficial de glorietas, zonas verdes o similar, medida sobre perfil, que cumplirá las especificaciones del PG3.

| Código | Ud | Descripción | Rendimiento | Precio | Importe |
|---|---|---|---|---|---|
| MOOA12A | h | Peón ordinario | 0.03 | 12.66 | 0.38 |
| U37EA101 | m3 | Zahorra artificial (material; 21/11/2016) | 1 | 12.17 | 12.17 |
| U37BE455 | h. | Cisterna agua s/camión 10.000 l. (maquinaria; 17/11/2016) | 0.01 | 28.63 | 0.29 |
| U02FN005 | h | Motoniveladora Mod. Caterpillar 12M o similar | 0.02 | 52.59 | 1.05 |
| U02FP021 | h | Rodillo compactador autopropulsado 12 T | 0.023 | 36.04 | 0.83 |
| %6CI | % | Costes indirectos 6,0% | 6 % | 14.72 | 0.88 |
|  |  | Total |  |  | 15.6 |

| Medición | Uds. | Largo | Alto | Parcial |
|---|---|---|---|---|
| Gravas | 1 | 24.5 | 0.15 | 3.68 |
| Total |  |  |  | 3.68 |

**D02VK301B** m3 CARGA Y TRANSP. A DIST. 10/20 KM
22.54 m3 × 2.88 = 64.92

| Medición | Uds. | Largo | Ancho | Alto | Parcial |
|---|---|---|---|---|---|
| Tramo 1 |  |  |  |  |  |
|  | 1.1 | 7.6 | 3.5 | 0.15 | 4.389 |
| Tramo 3 |  |  |  |  |  |
| carril bici | 1.1 | 21 | 3.5 | 0.15 | 12.128 |
| Entrada particular |  |  |  |  |  |
|  | 1.1 | 8.53 |  | 0.15 | 1.407 |
| Tramo 4 |  |  |  |  |  |
|  | 1.1 | 8 | 3.5 | 0.15 | 4.620 |
| Total |  |  |  |  | 22.54 |

## CAP03 FIRMES Y PAVIMENTOS (31/01/2000)
Importe: 2765.8

**D36EA105** m3 ZAHORRA ARTIFICIAL EN BASE (26/06/2009)
45.85 m3 × 15.6 = 715.26
Zahorra artificial clasificada con uso granulométrico ZA-20 según art 510 del PG3, su adquisión, extendido, nivelado, compactado hasta el 100% del PM y perfilada por medio de motoniveladora, en base granular del paquete de firmes, medida sobre perfil, que cumplirá las especificaciones del art 510 del PG3.

| Código | Ud | Descripción | Rendimiento | Precio | Importe |
|---|---|---|---|---|---|
| MOOA12A | h | Peón ordinario | 0.03 | 12.66 | 0.38 |
| U37EA101 | m3 | Zahorra artificial | 1 | 12.17 | 12.17 |
| U37BE455 | h. | Cisterna agua s/camión 10.000 l. | 0.01 | 28.63 | 0.29 |
| U02FN005 | h | Motoniveladora Mod. Caterpillar 12M o similar | 0.02 | 52.59 | 1.05 |
| U02FP021 | h | Rodillo compactador autopropulsado 12 T | 0.023 | 36.04 | 0.83 |
| %6CI | % | Costes indirectos 6,0% | 6 % | 14.72 | 0.88 |
|  |  | Total |  |  | 15.6 |

| Medición | Uds. | Largo | Ancho | Alto | Parcial |
|---|---|---|---|---|---|
| Tramo 1 |  |  |  |  |  |
|  | 1 | 7.6 | 3 | 0.15 | 3.42 |
| Tramo 3 |  |  |  |  |  |
|  | 1 | 8 | 3 | 0.15 | 3.60 |
| Tramo 4 |  |  |  |  |  |
| carril bici | 1 | 29 | 3 | 0.15 | 13.05 |
| Gravas | 1 | 24.5 |  |  | 24.50 |
| Entrada particular |  |  |  |  |  |
|  | 1 | 8.53 |  | 0.15 | 1.28 |
| Total |  |  |  |  | 45.85 |

**U019** M2 PLATAFORMA DE HORMIGÓN EN MASA DE 10 CM DE ESPESOR, HM 25 (12/06/2009)
12 M2 × 15.19 = 182.28
Plataforma de carril bici realizada con losa de hormigón en masa de 10 cm de espesor, HM-25/B/20/IIa, tamaño máximo del árido 20 mm., consistencia blanda, incluso parte proporcional de parapastas de contención de hormigón, arquetas, etc., formación de juntas de dilatación en todo su espesor, mediante hormigonado de paños alternos, perpendiculares a la fachada, cada 10-20 metros lineales a fin de liberar las posibles tensiones que genere el sistema o el entorno, replanteo previo según planos de proyecto, colocado sobre terreno limpio y previamente compactado, extendido mediante reglado, vibrado con regla, curado mediante riego, eliminación de restos y limpieza. Medida la superficie realmente ejecutada, descontando todos los huecos de más de 2 m2 de superficie.

| Código | Ud | Descripción | Rendimiento | Precio | Importe |
|---|---|---|---|---|---|
| MOOA.8A | h | Oficial primera | 0.4 | 14.61 | 5.84 |
| MO003 | h | Peón especializado | 0.1 | 13.15 | 1.32 |
| MAT185_2 | m3 | Hormigón HM-25/B/20/IIa procedente de central marcado CE (material; 16/10/2017) | 0.11 | 61.36 | 6.75 |
| %MA3 | % | 3% Medios Auxiliares | 3 % | 13.91 | 0.42 |
| %CI6 | % | 6% Costes indirectos | 6 % | 14.33 | 0.86 |
|  |  | Total |  |  | 15.19 |

Claves: terrazo, baldosa, superficie, hormigón, junta, dilatación, limpieza, solera, granito

| Medición | Uds. | Largo | Ancho | Alto | Parcial |
|---|---|---|---|---|---|
| Tramo 1 |  |  |  |  |  |
|  | 1 | 7.6 | 2.5 | 0.1 | 1.90 |
| Tramo 3 |  |  |  |  |  |
|  | 1 | 8 | 2.5 | 0.1 | 2.00 |
| Tramo 4 |  |  |  |  |  |
| carril bici | 1 | 29 | 2.5 | 0.1 | 7.25 |
| Entrada particular |  |  |  |  |  |
|  | 1 | 8.53 |  | 0.1 | 0.85 |
| Total |  |  |  |  | 12 |

**U018** M BORDILLO HORMIGÓN PREFABRICADO DE 50x15x25. (31/01/2000)
37 M × 11.41 = 422.17
Bordillo de hormigón prefabricado de 15 cm. de base y 25 cm. de altura, colocado sobre solera de hormigón HM-20/B/20/IIa, de 10 cm. de espesor. Incluso alineación, rejuntado con mortero de cemento M-5 (1.6) de consistencia seca y limpieza, incluso la excavación previa y el relleno posterior.

| Código | Ud | Descripción | Rendimiento | Precio | Importe |
|---|---|---|---|---|---|
| MOOA12A | h | Peón ordinario | 0.25 | 12.66 | 3.17 |
| MOOA.8A | h | Oficial primera | 0.114 | 14.61 | 1.67 |
| MAT185_2 | m3 | Hormigón HM-25/B/20/IIa procedente de central marcado CE | 0.04 | 61.36 | 2.45 |
| PA_001 | m3 | Mortero cemento 1/6 M-5 a pie de obra (material; 31/01/2000) | 0.001 | 57.07 | 0.06 |
| MAT011 | m | Bord.hor.bicapa gris 15x25 BHV de 50 cm de longitud (material; 26/06/2018) | 1 | 3.41 | 3.41 |
| %CI6 | % | 6% Costes indirectos | 6 % | 10.76 | 0.65 |
|  |  | Total |  |  | 11.41 |

Claves: colocación, excavación, chaflán, inferior, base, junta, previo, hormigón, gris, color, relleno, limpieza

| Medición | Uds. | Largo | Parcial |
|---|---|---|---|
| Tramo 4 |  |  |  |
|  | 1 | 37 | 37.00 |
| Total |  |  | 37 |

**EMPAOWE** m2 REVESTIMIENTO RESINAS EPOXY SOBRE HORMIGÓN (28/05/2009)
91.5 m2 × 11.96 = 1094.34
Formación de revestimiento de protección de pavimento urbano en carriles bici, sistema COMPOTOP sobre hormigón de COMPOSAN INDUSTRIAL Y TECNOLOGÍA o similar, de 1 mm de espesor total aproximado, acabado rugoso, resistencia al deslizamiento Rd>45 según UNE-ENV 12633, resbaladicidad clase 3 según CTE, resistencia al fuego Bfl-s1, según UNE-EN 13501-1, obtenido mediante la aplicación sucesiva de una capa de mortero a base de resinas expoy y cargas minerales calibradas con una dotación aproximada de 0,8 a 1,0 kg/m2, una posterior capa de mortero a base de resinas sintéticas y cargas minerales seleccionadas con una dotación aproximada de 2 Kg/m² y una capa de pintura vía agua a base de resinas acrílica aplicada con rodillo, pistola o rastrillo de goma. Incluso p/p de limpieza de la superficie soporte y limpieza final de la superficie acabada. Incluyendo la preparación de la superficie soporte existente, las juntas de construcción, de retracción y de dilatación, y las juntas perimetrales en caso de necesidad, incluso limpieza de la superficie soporte. Replanteo de las juntas y paños de trabajo. Aplicación,con rastrillo de goma, de las capas de regularización y acondicionamiento de la superficie. Aplicación,con rodillo, pistola o rastrillo de goma, de la capa de sellado. Limpieza final del pavimento.Criterio de medición de proyecto: Superficie medida en proyección horizontal, según documentación gráfica de Proyecto.

| Código | Ud | Descripción | Rendimiento | Precio | Importe |
|---|---|---|---|---|---|
| mt47cQAERA253 | kg | Mortero a base de resinas epoxy y cargas minerales calibradas (material; 26/06/2018) | 1 | 3.99 | 3.99 |
| mtEARA2539 | kg | Mortero a base de resinas sintéticas y cargas minerales (material; 26/06/2018) | 2 | 2.34 | 4.68 |
| mt47cit160g | kg | Pintura al agua, Paintex "COMPOSAN INDUSTRIAL Y TECNOLOGÍA", col (material; 26/06/2018) | 0.2 | 2.82 | 0.56 |
| MOOA.8A | h | Oficial primera | 0.125 | 14.61 | 1.83 |
| %MDAUX | % | medios auxiliares | 2 % | 11.06 | 0.22 |
| %6CI | % | Costes indirectos 6,0% | 6 % | 11.28 | 0.68 |
|  |  | Total |  |  | 11.96 |

| Medición | Uds. | Largo | Ancho | Parcial |
|---|---|---|---|---|
| Tramo 1 |  |  |  |  |
|  | 1 | 7.6 | 2.5 | 19.00 |
| Tramo 4 |  |  |  |  |
| Carril bici | 1 | 29 | 2.5 | 72.50 |
| Total |  |  |  | 91.5 |

**MPI010** m2 SLURRY CARRIL BICI SOBRE AGLOMERADO ASFÁLTICO (22/11/2016)
35 m2 × 10.05 = 351.75
Formación de revestimiento de protección de pavimento urbano en carriles bici, sistema COMPOTOP sobre aglomerado asfáltico de COMPOSAN INDUSTRIAL Y TECNOLOGÍA o similar, de 2 a 3 mm de espesor total aproximado, acabado rugoso, resistencia al deslizamiento Rd>45 según UNE-ENV 12633, resbaladicidad clase 3 según CTE, resistencia al fuego Bfl-s1, según UNE-EN 13501-1, obtenido
mediante la aplicación sucesiva de dos capas de regularización y acondicionamiento de la superficie, con mortero, Compotop o similar, color rojo, a base de resinas sintéticas, cargas minerales seleccionadas y pigmentos (rendimiento aproximado de 1,75 kg/m² por capa), aplicadas con rastrillo de goma, sobre superficie soporte de aglomerado asfáltico (no incluida en este precio); y una capa de sellado
con pintura al agua, Paintex o similar, color rojo, a base de resinas acrílicas, cargas micronizadas y pigmentos (rendimiento aproximado de 0,5 kg/m²), aplicada con rodillo, pistola o rastrillo de goma. Incluso p/p de limpieza de la superficie soporte y limpieza final de la superficie acabada. Sin incluir la preparación de la superficie soporte existente, las juntas de construcción, de retracción y de dilatación,
ni las juntas perimetrales. Incluye: Limpieza de la superficie soporte. Replanteo de las juntas y paños de trabajo. Aplicación, con rastrillo de goma, de las capas de regularización y acondicionamiento de la superficie. Aplicación, con rodillo, pistola o rastrillo de goma, de la capa de sellado. Limpieza final del pavimento. Criterio de medición de proyecto: Superficie medida en proyección horizontal, según documentación
gráfica de Proyecto.

| Código | Ud | Descripción | Rendimiento | Precio | Importe |
|---|---|---|---|---|---|
| mt47cit030b | kg | Mortero, Compotop "COMPOSAN INDUSTRIAL Y TECNOLOGÍA", color rojo (material; 02/05/2018) | 3.5 | 1.85 | 6.48 |
| mt47cit160g | kg | Pintura al agua, Paintex "COMPOSAN INDUSTRIAL Y TECNOLOGÍA", col | 0.5 | 2.82 | 1.41 |
| 164 | h | Oficial primera (mano de obra; 22/11/2016) | 0.109 | 14.61 | 1.59 |
| %6CI | % | Costes indirectos 6,0% | 6 % | 9.48 | 0.57 |
|  |  | Total |  |  | 10.05 |

| Medición | Uds. | Largo | Ancho | Parcial |
|---|---|---|---|---|
| Tramo 4 |  |  |  |  |
| Cruces de viales | 2 | 7 | 2.5 | 35.00 |
| Total |  |  |  | 35 |

## CAP04 PASARELA PEATONAL (05/02/2003)
Importe: 149865.25

### CAP 4.1 MOVIMIENTO DE TIERRAS (05/02/2003)
Importe: 6575.76

**U023** M3 EXCVACIÓN EN ZANJA Y POZOS (12/02/2004)
542.89 M3 × 4.01 = 2176.99
Excavación en zanja y pozos por medios mecánicos en todo tipo de terreno, incluso roca, incluyendo la carga y transporte de los productos de la excavación a vertedero autorizado, lugar de acopio o reutilización, a una distancia máxima de 1 hora.

| Código | Ud | Descripción | Rendimiento | Precio | Importe |
|---|---|---|---|---|---|
| PA_002 | m3 | Excavación zanja y pozos (material; 12/02/2004) | 1 | 3.78 | 3.78 |
| %CI6 | % | 6% Costes indirectos | 6 % | 3.78 | 0.23 |
|  |  | Total |  |  | 4.01 |

Claves: zanja, producción, tráfico, transporte, excavación, carga, terreno

| Medición | Uds. | Largo | Ancho | Alto | Parcial |
|---|---|---|---|---|---|
| Estribos |  |  |  |  |  |
|  | 2 | 7.7 | 4.83 | 6.5 | 483.48 |
|  | -2 | 7.7 | 4.83 | 2 | -148.76 |
| Zapata |  |  |  |  |  |
|  | 2 | 7.7 | 4.83 | 1.5 | 111.57 |
| Escollera |  |  |  |  |  |
|  | 2 | 4 | 4.83 | 2.5 | 96.60 |
| Total |  |  |  |  | 542.89 |

**U06128QE** M3 RELLENO CON TIERRAS DE APORTACIÓN (12/02/2004)
321.7 M3 × 11.13 = 3580.52
Rellenos con tierras de aportación, compactado al 98% del PM, incluso extendido, humectación y compactación, perfilado de taludes y preparación de la superficie, terminado.

| Código | Ud | Descripción | Rendimiento | Precio | Importe |
|---|---|---|---|---|---|
| MOOA.8A | h | Oficial primera | 0.4 | 14.61 | 5.84 |
| MO003 | h | Peón especializado | 0.02 | 13.15 | 0.26 |
| MQ004 | h | Camión basculante 4x4 14 T | 0.02 | 38.75 | 0.78 |
| MQ013 | h | Cisterna agua sin camión 10.000 l. (maquinaria; 12/02/2004) | 0.05 | 28.63 | 1.43 |
| MQ008 | h | Rodillo vibrante autopropulsadomixto 15 T. (maquinaria; 12/02/2004) | 0.05 | 43.83 | 2.19 |
| %CI6 | % | 6% Costes indirectos | 6 % | 10.50 | 0.63 |
|  |  | Total |  |  | 11.13 |

| Medición | Uds. | Largo | Alto | Parcial |
|---|---|---|---|---|
| - Intrados estribo derecho | 1 | 20.9 | 6.5 | 135.85 |
| - Intrados estribo izquierdo | 1 | 20.9 | 6.5 | 135.85 |
| - Trasdos estribos | 1 | 10 | 5 | 50.00 |
| Total |  |  |  | 321.7 |

**U034** M3 RELLENO DRENANTE LOCALIZADO EN TRASDOS DE O.F.. (05/02/2003)
48.36 M3 × 16.92 = 818.25
Relleno drenante localizado con productos de excavación o préstamos, en trasdós de obras de fábrica.

| Código | Ud | Descripción | Rendimiento | Precio | Importe |
|---|---|---|---|---|---|
| MOOA.8A | h | Oficial primera | 0.0245 | 14.61 | 0.36 |
| MO003 | h | Peón especializado | 0.025 | 13.15 | 0.33 |
| MQ007 | h | Rodillo vibrante autopropulsado tándem 10 T. (maquinaria; 12/02/2004) | 0.015 | 43.83 | 0.66 |
| MQ021 | h | Cisterna agua s/camión 10.000 l. (maquinaria; 12/02/2004) | 0.015 | 28.63 | 0.43 |
| MQ003 | h | Pala cargadora neumáticos 200 CV/3,7m3 (maquinaria; 05/02/2003) | 0.0159 | 65.2 | 1.04 |
| MAT111 | t | Árido rodado clasificado < 40 mm (material; 21/02/2007) | 2 | 6.57 | 13.14 |
| %CI6 | % | 6% Costes indirectos | 6 % | 15.96 | 0.96 |
|  |  | Total |  |  | 16.92 |

Relación comercial: 000, 2.46, 001, 0, 002, 003, 004, 005

| Medición | Uds. | Largo | Ancho | Alto | Parcial |
|---|---|---|---|---|---|
| - Estribo derecho | 1 | 3.1 | 1.2 | 6.5 | 24.18 |
| - Estribo izquuierdo | 1 | 3.1 | 1.2 | 6.5 | 24.18 |
| Total |  |  |  |  | 48.36 |

### CAP 4.2 ESTRIBOS (12/02/2004)
Importe: 29915.73

**U028** KG ACERO B 500 S (12/02/2004)
11071.61 KG × 0.92 = 10185.88
Acero B-500-S en redondos, incluso suministro, solapo, p.p. de despuntes, cortado , doblado y ferrallado. Totalmente ciolocado

| Código | Ud | Descripción | Rendimiento | Precio | Importe |
|---|---|---|---|---|---|
| PA_007 | Kg | Acero B 500 S (material; 12/02/2004) | 1 | 0.87 | 0.87 |
| %CI6 | % | 6% Costes indirectos | 6 % | 0.87 | 0.05 |
|  |  | Total |  |  | 0.92 |

Relación comercial: 000, 0.65, 001, 0, 002, 003, 004, 005

| Medición | Uds. | Largo | Parcial |
|---|---|---|---|
| Zapata | 2 | 2536.89 | 5073.78 |
| - Muro frontal | 2 | 1557.7 | 3115.40 |
| (Incluye muro, espaldón, y muretes laterales) |  |  |  |
| - Aleta 1 | 2 | 1044.3 | 2088.60 |
| - Aleta 2 | 2 | 293.15 | 586.30 |
| - Losas transición | 1 | 207.53 | 207.53 |
| Total |  |  | 11071.61 |

**U088** M3 HORMIGÓN DE LIMPIEZA Y RELLENOS HM-20 (21/02/2007)
7.44 M3 × 60.62 = 451.01
Hormigón de limpieza y rellenos localizados, incluso vibrado, extendido y nivelado.

| Código | Ud | Descripción | Rendimiento | Precio | Importe |
|---|---|---|---|---|---|
| MOOA.8A | h | Oficial primera | 0.25 | 14.61 | 3.65 |
| MOOA12A | h | Peón ordinario | 0.25 | 12.66 | 3.17 |
| MAT185 | m3 | Hormigón HM-20 procedente de central (material; 21/01/2019) | 1 | 46.75 | 46.75 |
| MQ020 | h | Camión horm. 7 m3. (maquinaria; 15/12/2016) | 0.025 | 43.83 | 1.10 |
| MQ030 | h | Autob.hormig.h.40 m3,pluma<=32m. (maquinaria; 21/02/2007) | 0.015 | 151.94 | 2.28 |
| MQ028 | h | Aguja neumática s/compresor D=80mm. (maquinaria; 15/12/2016) | 0.05 | 4.87 | 0.24 |
| %CI6 | % | 6% Costes indirectos | 6 % | 57.19 | 3.43 |
|  |  | Total |  |  | 60.62 |

| Medición | Uds. | Largo | Ancho | Alto | Parcial |
|---|---|---|---|---|---|
| - Bajo zapatas estribos | 2 | 7.7 | 4.83 | 0.1 | 7.44 |
| Total |  |  |  |  | 7.44 |

**U029** M3 HORMIGON HA-25/B/20/IIb (21/02/2007)
92.42 M3 × 70.91 = 6553.50
Hormigón para armar HA-25/B/20/IIb, de 25 N/mm2., consistencia blanda, Tmáx.20 mm., para ambiente IIb, incluso vibrado y curado, terminado.

| Código | Ud | Descripción | Rendimiento | Precio | Importe |
|---|---|---|---|---|---|
| MOOA.8A | h | Oficial primera | 0.2 | 14.61 | 2.92 |
| MOOA12A | h | Peón ordinario | 0.2 | 12.66 | 2.53 |
| MO003 | h | Peón especializado | 0.2 | 13.15 | 2.63 |
| MQ028 | h | Aguja neumática s/compresor D=80mm. | 0.2 | 4.87 | 0.97 |
| MQ029 | h | Compre.port.diesel m.p. 5 m3/min 7 bar (maquinaria; 21/02/2007) | 0.2 | 3.48 | 0.70 |
| MQ030 | h | Autob.hormig.h.40 m3,pluma<=32m. | 0.03 | 151.94 | 4.56 |
| MAT18E68A | m3 | Hormigón HA-25/B/20/IIb procedente de planta marcado CE (material; 27/06/2018) | 1 | 52.59 | 52.59 |
| %CI6 | % | 6% Costes indirectos | 6 % | 66.90 | 4.01 |
|  |  | Total |  |  | 70.91 |

Claves: terminación, curado, armadura, hormigón, vibración

| Medición | Uds. | Largo | Ancho | Alto | Parcial |
|---|---|---|---|---|---|
| - Muro frontal | 2 | 17.6 | 1.1 |  | 38.72 |
| - Muro cierre | 2 | 1 | 0.6 | 6.6 | 7.92 |
| - Espaldón y muretes laterales | 2 | 0.63 | 2.83 |  | 3.57 |
| - Aleta 1 | 2 | 27.2 | 0.7 |  | 38.08 |
|  | 2 | 5.16 | 0.4 |  | 4.13 |
| Total |  |  |  |  | 92.42 |

**U021** M3 HORMIGÓN HA-25/B/20/IIa (21/02/2007)
110.43 M3 × 67.12 = 7412.06
Hormigón para armar HA-30/B/20/IIa, de 25 N/mm2., consistencia blanda, Tmáx.20 mm., para ambiente IIa, incluso vibrado y curado, terminado.

| Código | Ud | Descripción | Rendimiento | Precio | Importe |
|---|---|---|---|---|---|
| MOOA.8A | h | Oficial primera | 0.1 | 14.61 | 1.46 |
| MOOA12A | h | Peón ordinario | 0.15 | 12.66 | 1.90 |
| MO003 | h | Peón especializado | 0.15 | 13.15 | 1.97 |
| MQ028 | h | Aguja neumática s/compresor D=80mm. | 0.1 | 4.87 | 0.49 |
| MQ029 | h | Compre.port.diesel m.p. 5 m3/min 7 bar | 0.1 | 3.48 | 0.35 |
| MQ030 | h | Autob.hormig.h.40 m3,pluma<=32m. | 0.03 | 151.94 | 4.56 |
| MAT18E68A | m3 | Hormigón HA-25/B/20/IIb procedente de planta marcado CE | 1 | 52.59 | 52.59 |
| %CI6 | % | 6% Costes indirectos | 6 % | 63.32 | 3.80 |
|  |  | Total |  |  | 67.12 |

| Medición | Uds. | Largo | Ancho | Alto | Parcial |
|---|---|---|---|---|---|
| - Zapata estribos |  |  |  |  |  |
|  | 2 | 7.7 | 4.83 | 1.4 | 104.13 |
| - Losa transición |  |  |  |  |  |
|  | 2 | 6 | 2.1 | 0.25 | 6.30 |
| Total |  |  |  |  | 110.43 |

**U030** M2 ENCOFRADO PLANO OCULTO (12/02/2004)
148.53 M2 × 13.62 = 2022.98
Encofrado plano oculto en paramentos planos, incluso líquido desencofrante y desencofrado posterior.

| Código | Ud | Descripción | Rendimiento | Precio | Importe |
|---|---|---|---|---|---|
| MOOA.8A | h | Oficial primera | 0.35 | 14.61 | 5.11 |
| MO003 | h | Peón especializado | 0.35 | 13.15 | 4.60 |
| MAT104 | m2 | Tablero encofrar 26 mm. 4 p. (material; 15/02/2008) | 1.15 | 2.23 | 2.56 |
| MAT102 | Kg | Alambre atar 1,30 mm. (material; 12/02/2004) | 0.1 | 1.33 | 0.13 |
| MAT107 | Kg | Puntas planas 20x100 (material; 15/02/2008) | 0.1 | 0.76 | 0.08 |
| MAT105 | l | Desencofrante (material; 15/02/2008) | 0.2 | 1.84 | 0.37 |
| %CI6 | % | 6% Costes indirectos | 6 % | 12.85 | 0.77 |
|  |  | Total |  |  | 13.62 |

Relación comercial: 000, 13.4, 001, 0, 002, 003, 004, 005

| Medición | Uds. | Largo | Ancho | Alto | Parcial |
|---|---|---|---|---|---|
| - Cara inferior trasdos muro frontal | 2 |  | 2.13 | 5.5 | 23.43 |
| - Trasdos espaldon | 2 |  | 2.13 | 1.43 | 6.09 |
| - Trasdos muro aleta 1 | 2 |  | 6.7 | 6.8 | 91.12 |
| - Lateral muro aleta 1 | 2 |  | 0.4 | 6.8 | 5.44 |
| - Trasdos muro cierre | 2 |  | 1 | 6.6 | 13.20 |
| - Frontal capa nivelación | 2 | 0.25 |  |  | 0.50 |
| - Lateral derecha capa nivelación | 2 | 0.25 |  |  | 0.50 |
| - Cara posterior capa nivelación | 2 | 0.3 |  |  | 0.60 |
| - Lateral izquierda capa nivelación | 2 | 0.3 |  |  | 0.60 |
| - Losa transición |  |  |  |  |  |
|  | 4 | 6 |  | 0.25 | 6.00 |
|  | 2 | 2.1 |  | 0.25 | 1.05 |
| Total |  |  |  |  | 148.53 |

**U031** M2 ENCOFRADO PLANO VISTO (12/02/2004)
149.9 M2 × 19.05 = 2855.60
Encofrado visto en paramentos planos, incluso líquido desencofrante y desencofrado posterior

| Código | Ud | Descripción | Rendimiento | Precio | Importe |
|---|---|---|---|---|---|
| MOOA.8A | h | Oficial primera | 0.28 | 14.61 | 4.09 |
| MO003 | h | Peón especializado | 0.5 | 13.15 | 6.58 |
| MAT106 | m2 | Tablero agl. hidr. 366x183x70 (material; 15/02/2008) | 1 | 6.7 | 6.70 |
| MAT102 | Kg | Alambre atar 1,30 mm. | 0.11 | 1.33 | 0.15 |
| MAT107 | Kg | Puntas planas 20x100 | 0.11 | 0.76 | 0.08 |
| MAT105 | l | Desencofrante | 0.2 | 1.84 | 0.37 |
| %CI6 | % | 6% Costes indirectos | 6 % | 17.97 | 1.08 |
|  |  | Total |  |  | 19.05 |

Relación comercial: 005, 0, 004, 003, 002, 001, 000, 18.25

| Medición | Uds. | Ancho | Alto | Parcial |
|---|---|---|---|---|
| - Muro frontal y muretes frontal | 2 | 2.83 | 5.5 | 31.13 |
| - Cara exterior espaldon y muretes laterales | 2 | 2.13 | 1.43 | 6.09 |
| - Paramento exterior aleta 1 | 2 | 7.3 | 6.8 | 99.28 |
| - Paramento exterior Muro cierre | 2 | 1 | 6.7 | 13.40 |
| Total |  |  |  | 149.9 |

**U037** DM3 APOYO RECTANGULAR NEOPRENO ARMADO ANCLADO (28/11/2016)
42 DM3 × 10.35 = 434.70
Apoyo con pieza rectangular de neopreno armado anclado de más de 7,5 dm3 o más de volumen, totalmente colocado, incluso mortero de nivelación.
.

| Código | Ud | Descripción | Rendimiento | Precio | Importe |
|---|---|---|---|---|---|
| MO003 | h | Peón especializado | 0.01 | 13.15 | 0.13 |
| MAT115 | dm3 | Neopreno armado apoyos V=6 dm3 (material; 22/06/2018) | 1 | 9.63 | 9.63 |
| %CI6 | % | 6% Costes indirectos | 6 % | 9.76 | 0.59 |
|  |  | Total |  |  | 10.35 |

| Medición | Uds. | Largo | Ancho | Alto | Parcial |
|---|---|---|---|---|---|
| - Apoyos vigas | 1 | 3 | 2.5 | 5.6 | 42.00 |
| Total |  |  |  |  | 42 |

### CAP 4.3 VIGA PREFABRICADA (22/02/2008)
Importe: 75241.39

**U035** M VIGA PREFABRICADA DE HORM. PRETENSADO. SECCIÓN ARTESA C=220 cm (12/06/2009)
43 M × 1749.39 = 75223.77
Viga prefabricada de hormigón pretensado HP-55/B/17/IIIa tipo GAVIOTA-250, de 2,5 m de ancho de ancho de "Pacadar" o similar, de 1315 mm. de canto total (V+L), de sección geométrica y cuantías de armadura indicadas en planos, incluso placas metálicas de 150x150x10 mm empotradas cada 2 m., incluso transporte, apeo y colocación definitiva sobre apoyos.

| Código | Ud | Descripción | Rendimiento | Precio | Importe |
|---|---|---|---|---|---|
| MOOA.8A | h | Oficial primera | 0.5 | 14.61 | 7.31 |
| MO003 | h | Peón especializado | 2 | 13.15 | 26.30 |
| MQ032 | h | Grúa telescópica autoprop. 50 t. (maquinaria; 06/07/2018) | 0.5 | 116.87 | 58.44 |
| MAT3QER85 | m | Viga prefabricada HP-55/B/17/IIIa tipo GAVIOTA c=1215 mm (material; 06/07/2018) | 1 | 1558.32 | 1558.32 |
| %CI6 | % | 6% Costes indirectos | 6 % | 1650.37 | 99.02 |
|  |  | Total |  |  | 1749.39 |

Claves: prefabricado, sección, apoyo, viga, transporte, hormigón, pretensado, canto

**U044** M2 POREXPAN (22/02/2008)
7.66 M2 × 2.3 = 17.62
Panel de porexpan para aislamiento de juntas

| Código | Ud | Descripción | Rendimiento | Precio | Importe |
|---|---|---|---|---|---|
| MO003 | h | Peón especializado | 0.032 | 13.15 | 0.42 |
| MAT123 | m2 | Plancha de poliestireno expandido de 0,03 m de espesor (material; 22/02/2008) | 1 | 1.75 | 1.75 |
| %CI6 | % | 6% Costes indirectos | 6 % | 2.17 | 0.13 |
|  |  | Total |  |  | 2.3 |

Relación comercial: 000, 1.92, 001, 0, 002, 003, 004, 005

| Medición | Uds. | Largo | Parcial |
|---|---|---|---|
| - Juntas dilatacion | 2 | 3.83 | 7.66 |
| Total |  |  | 7.66 |

### CAP 4.4 IMPERMEABILIZACIÓN Y DRENAJE (08/02/2006)
Importe: 697.78

**U032** M2 PINTURA BITUMINOSA IMPERMEABLE (15/02/2008)
65.83 M2 × 9.96 = 655.67
Pintura bituminosa para impermeabilizacion de paramentos

| Código | Ud | Descripción | Rendimiento | Precio | Importe |
|---|---|---|---|---|---|
| MOOA.8A | h | Oficial primera | 0.035 | 14.61 | 0.51 |
| MOOA12A | h | Peón ordinario | 0.28 | 12.66 | 3.54 |
| MO003 | h | Peón especializado | 0.15 | 13.15 | 1.97 |
| MAT108 | Kg | Pintura bituminosa (material; 15/02/2008) | 2 | 1.69 | 3.38 |
| %CI6 | % | 6% Costes indirectos | 6 % | 9.40 | 0.56 |
|  |  | Total |  |  | 9.96 |

Relación comercial: 000, 8.79, 001, 0, 002, 003, 004, 005

| Medición | Uds. | Largo | Ancho | Alto | Parcial |
|---|---|---|---|---|---|
| - Estribos | 2 |  | 2.13 | 5.5 | 23.43 |
| - Sobre zapata estribos | 2 | 8.6 |  |  | 17.20 |
| - Losas transición | 2 | 6 | 2.1 |  | 25.20 |
| Total |  |  |  |  | 65.83 |

**U033** M TUBO DREN PVC DE D=150 mm (08/02/2006)
5.6 M × 7.52 = 42.11
Tubo dren P.V.C. de D=0,15 m, incluso suministro, colocación y nivelado, parte proporcional de berenjeno en muro,totalmente colocado.

| Código | Ud | Descripción | Rendimiento | Precio | Importe |
|---|---|---|---|---|---|
| MOOA.8A | h | Oficial primera | 0.09 | 14.61 | 1.31 |
| MO003 | h | Peón especializado | 0.075 | 13.15 | 0.99 |
| MAT109 | m2 | Geotextil Danofelt PY 200 gr/m2 (material; 08/02/2006) | 0.2 | 0.74 | 0.15 |
| MAT110 | m | Dren PVC ranurado D=150 mm (material; 15/02/2008) | 1 | 4.64 | 4.64 |
| %CI6 | % | 6% Costes indirectos | 6 % | 7.09 | 0.43 |
|  |  | Total |  |  | 7.52 |

Relación comercial: 000, 7.17, 001, 0, 002, 003, 004, 005

| Medición | Uds. | Largo | Parcial |
|---|---|---|---|
| - Estribo derecho | 1 | 2.8 | 2.80 |
| - Estribo izquierdo | 1 | 2.8 | 2.80 |
| Total |  |  | 5.6 |

### CAP 4.5 TRATAMIENTO PAVIMENTO (28/05/2009)
Importe: 2525.18

**ASDOFQE** m2 MORTERO AUTONIVELANTE CAPA FINA (28/05/2009)
107.5 m2 × 11.53 = 1239.48
Capa fina de pasta niveladora de suelos Nivel 3, según UNE-EN 13813, de 10 mm de espesor, aplicada mecánicamente, para regularización y nivelación de la superficie soporte interior de hormigón o mortero, previa aplicación de imprimación a base de copolímeros acrílicos en emulsión acuosa, que actúa como puente de unión, icluso preparación del soporte, preparada para recibir capa posterior de acabado, (no incluido en este precio).

| Código | Ud | Descripción | Rendimiento | Precio | Importe |
|---|---|---|---|---|---|
| mt09mcp200h | Kg | Pasta niveladora de suelos Niveland 3 "GRUPO PUMA", CT - C20 - F (material; 26/06/2018) | 15 | 0.49 | 7.35 |
| mt09mcp220a | l | Imprimación a base de copolímeros acrílicos en emulsión acuosa, (material; 26/06/2018) | 0.15 | 7.3 | 1.10 |
| mt16pea020a | m2 | Panel rígido de poliestireno expandido, según UNE-EN 13163, meca (material; 26/06/2018) | 0.1 | 0.9 | 0.09 |
| mq06pym020 | h | Mezcladora-bombeadora para morteros autonivelantes (maquinaria; 26/06/2018) | 0.05 | 9.91 | 0.50 |
| mo030 | h | Oficial 1ª aplicador de mortero autonivelante. (mano de obra; 26/06/2018) | 0.05 | 16.79 | 0.84 |
| MO67 | h | Ayudante aplicador de mortero autonivelante. (mano de obra; 26/06/2018) | 0.05 | 15.71 | 0.79 |
| %MDAUX | % | medios auxiliares | 2 % | 10.67 | 0.21 |
| %6CI | % | Costes indirectos 6,0% | 6 % | 10.88 | 0.65 |
|  |  | Total |  |  | 11.53 |

| Medición | Uds. | Largo | Ancho | Parcial |
|---|---|---|---|---|
|  | 1 | 43 | 2.5 | 107.50 |
| Total |  |  |  | 107.5 |

**EMPAOWE** m2 REVESTIMIENTO RESINAS EPOXY SOBRE HORMIGÓN
107.5 m2 × 11.96 = 1285.70

| Medición | Uds. | Largo | Ancho | Parcial |
|---|---|---|---|---|
|  | 1 | 43 | 2.5 | 107.50 |
| Total |  |  |  | 107.5 |

### CAP 4.6 BARANDILLAS Y FALDONES (21/02/2007)
Importe: 30852.39

**BAR0125** Ml BARÁNDILLA MIXTA METÁLICA-CERÁMICA 1,73 m (21/02/2007)
57 Ml × 305.3 = 17402.10
Cerramiento lateral mixto cerámico-metálico de aprox.1,73 m. de altura en formación de barandilla y faldón de la pasarela con despiece según planos, constituido por tubos verticales cerámicos porcelánicos de sección cuadrada de 42 mm, de la marca NATUCER, serie Bamboo & Cube, o similar, suministrado en piezas de 610 mm, con hueco interior de 22 mm y paso libre de 16 mm en arandelas, incluidas piezas cortadas necesarias según despiece, incluyendo parte proporcional de arandelas intermedias, cobertores en los extremos, piezas especiales, colocada en barandilla de pasarela según planos de detalle, totalmente fijada y testada, y estructura metálica de soporte formada por barrotes verticales de acero S 275JR galvanizados en tubos desmontables de diámetro 14 mm, para soportar las piezas cerámicas, incluido pasamanos de perfil rectangular de 50x30x1,5 mm de acero galvanizado y pintado a color a elegir por la D.F., cogido a los barrotes mediante arandelas de acero inoxidable AISI 316 de 5 mm de espesor perforadas para paso de barras, según detalles constructivos. La fijación de los barrotes a la viga de hormigón se realizará mediante arandelas de acero inoxidable AISI 316 de 3 mm de espesor y sección y forma definida en planos soldadas a pletina de 42x42x3 mm a la que a su vez se soldarán tornillos de alto límite elástico, en acero calidad 10.9, conforme a la EN 20898-1, que se unirán a un perfil en "T" plegado de 80/200x350x5 mm de acero S 275JR galvanizado y pintado a color a elegir por la D.F, soldado a las placas de 150x150x10 mm de la viga de hormigón dispuestas cada 2 m. Incluso fijación en los extremos de las barras estructurales de 14 mm con tornillos de cabeza tronco-cónica en cabeza de barras metálicas perforadas con métrica M10 y arandelas de fijación. Todas las soldaduras manuales se ejecutarán por arco eléctrico con protección de gas, GMAW-MAG, efectuada conforme a la eEN 24063, o procedimiento similar, las. Totalmente instalada y fijada, en cumplimiento de la normativa de aplicación vigente, incluyendo todos los medios de elevación y auxiliares necesarios, arandelas y piezas especiales de fijación.

| Código | Ud | Descripción | Rendimiento | Precio | Importe |
|---|---|---|---|---|---|
| MO-003.11 | h | Oficial 1ª metal (mano de obra; 24/05/2017) | 0.85 | 18.99 | 16.14 |
| MOOM11a | h | Especialista metal (mano de obra) | 1.245 | 13.73 | 17.09 |
| PEAW.7a | u | Repercusion soldadura kg/est (material) | 65 | 0.05 | 3.25 |
| PIECERA025 | Ud | Tubos verticales cerámicos porcelánicos de sección cuadrada de 4 (material; 20/06/2018) | 21 | 5.89 | 123.69 |
| AERQPE39 | Ud. | Arándelas intermedias de poliestireno (material; 20/06/2018) | 14 | 0.05 | 0.70 |
| COVER138QE | Ud. | Cover cerámico porcelánico de 42x16 mm esmaltado (material; 20/06/2018) | 14 | 1.22 | 17.08 |
| TUB16MMQPE | Ud. | Barillas metélicas de 14 mm acero S 275JR de 1870 mm zincadas (material; 20/06/2018) | 7 | 5.84 | 40.88 |
| PQUEU100 | Ml | Perfil "T" 80/200x350x5 mm Acero S 275J0 lmnd cal acab galv (material; 21/06/2018) | 1 | 24.35 | 24.35 |
| AQPERAAPER25 | Ud | Arandela metálica 3 mm de acero inoxidable AISI 316 s/planos (material; 21/06/2018) | 14 | 1.22 | 17.08 |
| AQPERA | Ud | Arandela metálica 5 mm de acero inoxidable AISI 316 s/planos (material; 21/06/2018) | 7 | 3.17 | 22.19 |
| PAS503015 | Ml | Pasamanos de perfil rectangular de 50x30x1,5 mm de acero galvan. (material; 20/06/2018) | 1 | 1.56 | 1.56 |
| TORNIL1256 | Ud. | Tornillos Ø 12 mm alto límite elástico, en acero calidad 10.9, (material; 21/06/2018) | 28 | 0.23 | 6.44 |
| ARENDEL125 | Ud. | Arandelas galvanizadas para tornillos Ø 12 mm (material; 21/06/2018) | 28 | 0.1 | 2.80 |
| M02GE170 | h. | Grúa telescópica s/camión 20 t. (material; 21/02/2007) | 0.25 | 48.21 | 12.05 |
|  |  | Total |  |  | 305.3 |

| Medición | Uds. | Largo | Parcial |
|---|---|---|---|
|  | 1 | 42 | 42.00 |
|  | 2 | 7.5 | 15.00 |
| Total |  |  | 57 |

**BAER3258** Ml BARÁNDILLA MIXTA METÁLICA-CERÁMICA 1,10 m (21/02/2007)
57 Ml × 235.97 = 13450.29
Barándilla mixta cerámico-metálica de aprox.1,10 m. de altura en formación de barandilla de la pasarela con despiece según planos, constituido por tubos verticales cerámicos porcelánicos de sección cuadrada de 42 mm, de la marca NATUCER, serie Bamboo & Cube, o similar, suministrado en piezas de 610 mm, con hueco interior de 22 mm y paso libre de 16 mm en arandelas, incluidas piezas cortadas necesarias según despiece, incluyendo parte proporcional de arandelas intermedias, cobertor en el extremo, piezas especiales, colocada en barandilla de pasarela según planos de detalle, totalmente fijada y testada, y estructura metálica de soporte formada por barrotes verticales de acero S 275JR galvanizados en tubos desmontables de diámetro 14 mm, para soportar las piezas cerámicas, incluido pasamanos de perfil rectangular de 50x30x1,5 mm de acero galvanizado y pintado a color a elegir por la D.F., cogido a los barrotes mediante arandelas de acero inoxidable AISI 316 de 5 mm de espesor perforadas para paso de barras, según detalles constructivos. La fijación de los barrotes a la viga de hormigón se realizará mediante arandelas de acero inoxidable AISI 316 de 3 mm de espesor y sección y forma definida en planos soldadas a pletina de 42x42x3 mm a la que a su vez se soldarán tornillos de alto límite elástico, en acero calidad 10.9, conforme a la EN 20898-1, que se unirán a un perfil en "L" plegado de 200x350x3 mm de acero S 275JR galvanizado y pintado a color a elegir por la D.F, soldado a las placas de 150x150x10 mm de la viga de hormigón dispuestas cada 2 m. Incluso fijación en los extremos de las barras estructurales de 14 mm con tornillos de cabeza tronco-cónica en cabeza de barras metálicas perforadas con métrica M10 y arandelas de fijación. Todas las soldaduras manuales se ejecutarán por arco eléctrico con protección de gas, GMAW-MAG, efectuada conforme a la eEN 24063, o procedimiento similar, las. Totalmente instalada y fijada, en cumplimiento de la normativa de aplicación vigente, incluyendo todos los medios de elevación y auxiliares necesarios, arandelas y piezas especiales de fijación.

| Código | Ud | Descripción | Rendimiento | Precio | Importe |
|---|---|---|---|---|---|
| MO-003.11 | h | Oficial 1ª metal | 0.75 | 18.99 | 14.24 |
| MOOM11a | h | Especialista metal | 1.01 | 13.73 | 13.87 |
| PEAW.7a | u | Repercusion soldadura kg/est | 55 | 0.05 | 2.75 |
| PIECERA025 | Ud | Tubos verticales cerámicos porcelánicos de sección cuadrada de 4 | 14 | 5.89 | 82.46 |
| AERQPE39 | Ud. | Arándelas intermedias de poliestireno | 7 | 0.05 | 0.35 |
| COVER138QE | Ud. | Cover cerámico porcelánico de 42x16 mm esmaltado | 7 | 1.22 | 8.54 |
| TUB16MMASE2 | Ud. | Barillas metélicas de 14 mm acero S 275JR de 1100 mm zincadas (material; 21/06/2018) | 7 | 4.38 | 30.66 |
| PQUEU100 | Ml | Perfil "T" 80/200x350x5 mm Acero S 275J0 lmnd cal acab galv | 1 | 24.35 | 24.35 |
| AQPERAAPER25 | Ud | Arandela metálica 3 mm de acero inoxidable AISI 316 s/planos | 14 | 1.22 | 17.08 |
| AQPERA | Ud | Arandela metálica 5 mm de acero inoxidable AISI 316 s/planos | 7 | 3.17 | 22.19 |
| PAS503015 | Ml | Pasamanos de perfil rectangular de 50x30x1,5 mm de acero galvan. | 1 | 1.56 | 1.56 |
| TORNIL1256 | Ud. | Tornillos Ø 12 mm alto límite elástico, en acero calidad 10.9, | 28 | 0.23 | 6.44 |
| ARENDEL125 | Ud. | Arandelas galvanizadas para tornillos Ø 12 mm | 28 | 0.1 | 2.80 |
| M02GE170 | h. | Grúa telescópica s/camión 20 t. | 0.18 | 48.21 | 8.68 |
|  |  | Total |  |  | 235.97 |

| Medición | Uds. | Largo | Parcial |
|---|---|---|---|
|  | 1 | 42 | 42.00 |
|  | 2 | 7.5 | 15.00 |
| Total |  |  | 57 |

### CAP 4.7 ESCOLLERAS Y PROTECCIONES (12/06/2009)
Importe: 2012.3

**U085** M3 ESCOLLERA DE 2 T O SUPERIOR (12/06/2009)
118.51 M3 × 16.98 = 2012.30
Escollera de peso igual o mayor a 1.200 kg. para protección de estribos, incluso transporte a pie de obra y colocación.

| Código | Ud | Descripción | Rendimiento | Precio | Importe |
|---|---|---|---|---|---|
| MOOA.8A | h | Oficial primera | 0.02 | 14.61 | 0.29 |
| MOOA12A | h | Peón ordinario | 0.02 | 12.66 | 0.25 |
| MAT166 | t | Escollera de peso 1.200 Kg o mayor a pie de obra (material; 22/01/2019) | 1.9 | 7.52 | 14.29 |
| MQ036 | h | Retroexcavadora sobre cadenas (maquinaria; 13/12/2016) | 0.02 | 59.61 | 1.19 |
| %CI6 | % | 6% Costes indirectos | 6 % | 16.02 | 0.96 |
|  |  | Total |  |  | 16.98 |

| Medición | Uds. | Largo | Ancho | Alto | Parcial |
|---|---|---|---|---|---|
| Protección zapatas |  |  |  |  |  |
|  | 2 | 2.7 | 4.8 | 1.1 | 28.51 |
|  | 2 | 3.75 | 4.8 | 2.5 | 90.00 |
| Total |  |  |  |  | 118.51 |

### CAP 4.8 PRUEBA DE CARGA (19/02/2008)
Importe: 2044.72

**U042** UD PRUEBA DE C ARGA (19/02/2008)
1 UD × 2044.72 = 2044.72
Ud de abono integro de prueba de carga.

| Código | Ud | Descripción | Rendimiento | Precio | Importe |
|---|---|---|---|---|---|
| MAT120 | ud | Prueba de carga estructura (material; 22/06/2018) | 1 | 764.55 | 764.55 |
| MAT121 | ud | Vehículo para prueba de carga en viga (material; 19/02/2008) | 1 | 328.03 | 328.03 |
| MAT122 | ud | Equipo de ensayo para pruebas de carga en tablero (material; 22/01/2019) | 1 | 836.4 | 836.40 |
| %CI6 | % | 6% Costes indirectos | 6 % | 1928.98 | 115.74 |
|  |  | Total |  |  | 2044.72 |

## CAP05 INSTALACIÓN DE ALUMBRADO (12/02/1999)
Importe: 5273.77

**LUM002** ud Columna acero galv 10 m. Luminarias 80w LED, cableada con hil (10/07/2003)
2 ud × 1264.17 = 2528.34
Punto de luz formado por Columna de acero galvanizado 4 mm espesor de 10 m de altura y Luminaria de alumbrado para la vía pública con carcasa de aluminio inyectado, reflector de aluminio metalizado al vacio y cierre de policarbonato, lámpara de led 80 W, serie CLEARWAY GEN 2 de PHILIPS o similar , con equipo Xitanium de Philips, totalmente instalada, conectada y en correcto estado de funcionamiento, según el Reglamento Electrotécnico de Baja Tensión 2002.

| Código | Ud | Descripción | Rendimiento | Precio | Importe |
|---|---|---|---|---|---|
| MOOE.8A | h | Oficial 1ª electricidad (mano de obra; 16/11/2016) | 1 | 14.61 | 14.61 |
| MOOA12A | h | Peón ordinario | 0.1 | 12.66 | 1.27 |
| MMMA10d | h | Camión 8 tm grúa 12m3 (maquinaria; 10/07/2003) | 1 | 23.37 | 23.37 |
| PIED.5ab | u | Fusible cilíndrico 4A (material; 14/01/2010) | 1 | 0.43 | 0.43 |
| PILE.3bbdXX | u | Lum Clearway Gen 2 LED-80 w 9.900 lm (material; 15/06/2018) | 1 | 725.89 | 725.89 |
| P000167 | u | Lum Clearway Gen 2 LED-60 w 6.900 lm (material; 15/06/2018) | 0 | 508.4 | 0.00 |
| PILE15QED | u | Colu acero galv 4 mm trcnc alt 10 m (material; 23/01/2019) | 1 | 363.06 | 363.06 |
| PIEC.4bbb | m | Cable Cu flx RV 0.6/1kV 2x2.5+TT2.5+2x2.5 (alimentación) (material; 19/01/2010) | 20 | 1.39 | 27.80 |
| PIEC.4baf | m | Cable Cu flx RV 0.6/1kV 2x1.5 (mando) (material; 25/04/2017) | 10 | 1.28 | 12.80 |
| %0200 | % | Medios auxiliares | 2 % | 1169.23 | 23.38 |
| %6CI | % | Costes indirectos 6,0% | 6 % | 1192.61 | 71.56 |
|  |  | Total |  |  | 1264.17 |

**UIE001LGA** u Alimentación del alumbrado desde línea existente (23/01/2019)
1 u × 850.01 = 850.01
Alimentación a nuevo alumbrado continuo para carril bici incluyento fuente alimentación 12/24 V

| Código | Ud | Descripción | Rendimiento | Precio | Importe |
|---|---|---|---|---|---|
| 06.1 | u | Alimentación eléctrica alumbrado desde CGD existente (23/01/2019) | 1 | 850.01 | 850.01 |
|  |  | Total |  |  | 850.01 |

**LEDCONFLX** U Linea led flexible alto rendimiento bajo consumo carril bici (16/11/2016)
40 U × 30.79 = 1231.60
Tira flexible de led alto rendimiento y bajo consumo IP65 para iluminación ambiental 60 led/m, tipo led SMD5050, 14,4 W/m, incluyendo accesorios montaje, fuente alimentación, totalmente instalada y en perfecto estado de funcionamiento

| Código | Ud | Descripción | Rendimiento | Precio | Importe |
|---|---|---|---|---|---|
| MOOE.8A | h | Oficial 1ª electricidad | 0.15 | 14.61 | 2.19 |
| PZCONT | U | Accesorios montaje tira led (material; 11/07/2018) | 1.5 | 1.46 | 2.19 |
| FTEALM | u | Fuente alimentación 12/24 V (material; 11/07/2018) | 0.15 | 43.83 | 6.57 |
| LEDCONT | U | Tira led flexible (material; 11/07/2018) | 1 | 17.53 | 17.53 |
| %0200 | % | Medios auxiliares | 2 % | 28.48 | 0.57 |
| %6CI | % | Costes indirectos 6,0% | 6 % | 29.05 | 1.74 |
|  |  | Total |  |  | 30.79 |

**UIE21FTT** m Línea TT alum publ 1x16mm2 enterrada (16/11/2016)
10 m × 8.71 = 87.10

| Código | Ud | Descripción | Rendimiento | Precio | Importe |
|---|---|---|---|---|---|
| MOOE.8A | h | Oficial 1ª electricidad | 0.15 | 14.61 | 2.19 |
| PIERAS22 | m | Cable Cu flx RV 0.6/1kV 1x16 (material; 26/04/2017) | 1.05 | 5.59 | 5.87 |
| %0200 | % | Medios auxiliares | 2 % | 8.06 | 0.16 |
| %6CI | % | Costes indirectos 6,0% | 6 % | 8.22 | 0.49 |
|  |  | Total |  |  | 8.71 |

**UIIE21G** m Linea alum publ 4x6mm2 enterrada (16/11/2016)
10 m × 18.39 = 183.90
Línea de cobre para alumbrado público formada por 3 conductores de fase y otro neutro de 6 mm2 de sección, unipolares con aislamiento RV 0.6/1 KV para canalización enterrada,, totalmente instalado, comprobado y en correcto estado de funcionamiento, según el Reglamento de Baja Tensión 2002.

| Código | Ud | Descripción | Rendimiento | Precio | Importe |
|---|---|---|---|---|---|
| MOOE.8A | h | Oficial 1ª electricidad | 0.15 | 14.61 | 2.19 |
| PIEC.4bee | m | Cable Cu flx RV 0.6/1kV 1x6 (material; 25/04/2017) | 4.15 | 3.57 | 14.82 |
| %0200 | % | Medios auxiliares | 2 % | 17.01 | 0.34 |
| %6CI | % | Costes indirectos 6,0% | 6 % | 17.35 | 1.04 |
|  |  | Total |  |  | 18.39 |

**UIE21H** m Hilo de mando en columnas alum publ 2x2'5mm2 (16/11/2016)
20 m × 3.87 = 77.40

| Código | Ud | Descripción | Rendimiento | Precio | Importe |
|---|---|---|---|---|---|
| MOOE.8A | h | Oficial 1ª electricidad | 0.15 | 14.61 | 2.19 |
| PIEC.4BBH | m | Cable Cu flx RV 0.6/1kV 2x2.5 (mando) (material; 23/05/2017) | 1 | 1.39 | 1.39 |
| %0200 | % | Medios auxiliares | 2 % | 3.58 | 0.07 |
| %6CI | % | Costes indirectos 6,0% | 6 % | 3.65 | 0.22 |
|  |  | Total |  |  | 3.87 |

**UIE22A** u Cimentacion bac-colu >12m (12/02/1999)
2 u × 53.5 = 107.00
Cimentación de báculo o columna de altura >12 m, formada por zapata de hormigón HM 15/B/20/IIa, de dimensiones 0.5x0.5x1 m y cuatro pernos de anclaje de 24 mm de diámetro y 70 cm de longitud, para recibir placa de asiento y codo de tubo de PVC de 90 mm, incluso excavación de tierras, totalmente instalado, conectado y en correcto estado de funcionamiento.

| Código | Ud | Descripción | Rendimiento | Precio | Importe |
|---|---|---|---|---|---|
| ECMZ.3ac | m3 | Excv pozo deficientes retro (10/07/2003) | 0.35 | 12.57 | 4.40 |
| MOOA12A | h | Peón ordinario | 0.75 | 12.66 | 9.50 |
| PBPO.2bbbb | m3 | H 15 blanda 20 CEM II/A-P 42.5 R IIa (material; 12/02/1999) | 0.45 | 56.58 | 25.46 |
| PIEC20eb | m | Tb corru db par PVC 110mm 30%acc (material; 14/01/2010) | 1.05 | 4.46 | 4.68 |
| PEAA.3ag | kg | Acero corru B 400 S ø24 (material; 08/11/2016) | 4 | 1.36 | 5.44 |
| %0200 | % | Medios auxiliares | 2 % | 49.48 | 0.99 |
| %6CI | % | Costes indirectos 6,0% | 6 % | 50.47 | 3.03 |
|  |  | Total |  |  | 53.5 |

**UIIE22a** m Canalización red alum en tierra (26/06/2009)
10 m × 14.27 = 142.70
Canalización para red de alumbrado bajo calzada, formada por dos tubos de PVC rígido de diámetro 110 m y cable de tierra RV 0.6/1KV de 1x16 mm2, colocados en zanja sobre solera de hormigón HM 15 de 5 cm, sin cablear, incluso excavación de tierras para formación de la misma con sección 40x50 cm, relleno de hormigón HM 15 de 10 cm de espesor, y relleno con tierra apisonada procedente de excavación, con reposición del pavimento existente..

| Código | Ud | Descripción | Rendimiento | Precio | Importe |
|---|---|---|---|---|---|
| MOOA12A | h | Peón ordinario | 0.55 | 12.66 | 6.96 |
| U39AA002 | h | Retroexcavadora neumáticos 20 Tm con cazo | 0.06 | 49.67 | 2.98 |
| PBPC.1eab |  | hormigón HM15 (material; 21/11/2016) | 0.04 | 52.59 | 2.10 |
| PIEC16jb |  | Tubo PVC 110 mm (material; 08/02/2016) | 2 | 0.58 | 1.16 |
| %0200 | % | Medios auxiliares | 2 % | 13.20 | 0.26 |
| %6CI | % | Costes indirectos 6,0% | 6 % | 13.46 | 0.81 |
|  |  | Total |  |  | 14.27 |

Claves: hormigón, excavación, tubo, solera, diámetro, red, firme, colocación, tierra, zanja, sección, apisonado, canalización, relleno, cable, PVC, rígido, alumbrado, calzada

**EISA.7aab** u Arqueta registro 40x40x60 (12/02/1999)
1 u × 65.72 = 65.72
Arqueta de registro de dimensiones 40x40x50 cm. formada por fábrica de ladrillo perforado de 1/2 pie de espesor, recibido con mortero de cemento M-40a (1:6), sobre solera de hormigón HM 15 N/mm2, enfoscada y bruñida interiormente, incluso tapa, burlete elástico (membrana de neopreno) hasta evitar ruido paso vehiculos y cerco de hierro fundido.

| Código | Ud | Descripción | Rendimiento | Precio | Importe |
|---|---|---|---|---|---|
| MOOA12A | h | Peón ordinario | 2 | 12.66 | 25.32 |
| PFFC.2c | u | Ladrillo perf n/visto 24x11.5x9 (material; 02/07/2008) | 40 | 0.22 | 8.80 |
| PBAC.2ab | t | CEM II/A-P 32.5 R envasado (material; 02/07/2008) | 0.001 | 76.44 | 0.08 |
| PBPM.1ca | m3 | Mortero cto M-80a (1:4) man (material; 12/02/1999) | 0.012 | 76.98 | 0.92 |
| PBPM.1ea | m3 | Mortero cto M-40a (1:6) man (material; 12/02/1999) | 0.02 | 72.25 | 1.45 |
| PBPO.2bbbc | m3 | H 15 blanda 20 CEM II/A-P 42.5 R IIa (material; 12/02/1999) | 0.03 | 55.68 | 1.67 |
| PISA.8c | u | Marco-tapa fundición 40x40cm (material; 02/07/2008) | 1 | 22.54 | 22.54 |
| %0200 | % | Medios auxiliares | 2 % | 60.78 | 1.22 |
| %6CI | % | Costes indirectos 6,0% | 6 % | 62.00 | 3.72 |
|  |  | Total |  |  | 65.72 |

Claves: base, estructura, hormigon, hierro, hueco, solera, ladrillo, fabrica, interior, mortero, enfoscado, arqueta, perforacion, perfil, registro, marco, fundido, sifon, piso, salubridad, alcantarillado, panal

## CAP06 SEÑALIZACIÓN HORIZONTAL Y VERTICAL (31/01/2000)
Importe: 891.4

### CAP 6.1 MARCAS VIALES (12/06/2009)
Importe: 198.82

**D38IA030** m PINTADO MARCA VIAL CONT. LONGITUDINAL DE 10 cm. REFLEC, MAQ. (12/06/2009)
182 m × 0.51 = 92.82
Pintado de marca vial longitudinal reflexiva de 10 cm, con pintura reflectante y microesferas de vídrio, con máquina autopropulsada.

| Código | Ud | Descripción | Rendimiento | Precio | Importe |
|---|---|---|---|---|---|
| MOOA.8A | h | Oficial primera | 0.002 | 14.61 | 0.03 |
| MOOA12A | h | Peón ordinario | 0.002 | 12.66 | 0.03 |
| U39VA002 | kg | Pintura marca vial acrílica (material; 14/10/2016) | 0.045 | 7.77 | 0.35 |
| U39VZ001 | kg | Esferitas de vidrio N.V. (material; 14/10/2016) | 0.014 | 3.36 | 0.05 |
| U39AG001 | h | Barredora nemát autropopulsad (maquinaria; 14/10/2016) | 0.001 | 11.99 | 0.01 |
| U39AP001 | h | Marcadora autopropulsada (maquinaria; 14/10/2016) | 0.001 | 10.86 | 0.01 |
| %6CI | % | Costes indirectos 6,0% | 6 % | 0.48 | 0.03 |
|  |  | Total |  |  | 0.51 |

| Medición | Uds. | Largo | Parcial |
|---|---|---|---|
| Tramo 1 |  |  |  |
|  | 2 | 8 | 16.00 |
| Tramo 3 |  |  |  |
|  | 2 | 29 | 58.00 |
| Tramo 4 |  |  |  |
|  | 2 | 54 | 108.00 |
| Total |  |  | 182 |

**D38IA020** m2 PINTADO SIMBOLOS SUPERFICIALES,REFLEC,MÁQ.ACCIONAMIENTO MANUA (12/06/2009)
20 m2 × 5.3 = 106.00
Pintado sobre pavimento de símbolos (flechas, .), y señales horizontales (stop, ceda paso, limitación de velocidad,....), con pintura reflectante y microesferas de vidrio, con máquina de accionamiento manual

| Código | Ud | Descripción | Rendimiento | Precio | Importe |
|---|---|---|---|---|---|
| MOOA.8A | h | Oficial primera | 0.05 | 14.61 | 0.73 |
| MOOA12A | h | Peón ordinario | 0.05 | 12.66 | 0.63 |
| U39VA002 | kg | Pintura marca vial acrílica | 0.2 | 7.77 | 1.55 |
| U39VZ001 | kg | Esferitas de vidrio N.V. | 0.25 | 3.36 | 0.84 |
| U39AG001 | h | Barredora nemát autropopulsad | 0.05 | 11.99 | 0.60 |
| U39AP001 | h | Marcadora autopropulsada | 0.06 | 10.86 | 0.65 |
| %6CI | % | Costes indirectos 6,0% | 6 % | 5.00 | 0.30 |
|  |  | Total |  |  | 5.3 |

| Medición | Uds. | Largo | Parcial |
|---|---|---|---|
|  | 10 | 2 | 20.00 |
| Total |  |  | 20 |

### CAP 6.2 SEÑALIZACIÓN VERTICAL (31/01/2000)
Importe: 692.58

**D38ID120** u SEÑAL TRIANGULAR P 70 NIVEL1 (28/05/2009)
2 u × 40.24 = 80.48
Señal reflectante triangular reflexiva Nivel 1, tipo P L=70 cm., i/p.p., tornilleria, totalmente colocada.

| Código | Ud | Descripción | Rendimiento | Precio | Importe |
|---|---|---|---|---|---|
| MATR1 |  | SEÑAL R-1 (material; 21/11/2016) | 1 | 29.22 | 29.22 |
| mq07cce010a | h | Camión con cesta elevadora de brazo articulado de 16 m de altura (maquinaria; 08/11/2016) | 0.215 | 18.65 | 4.01 |
| MOOA.8A | h | Oficial primera | 0.1 | 14.61 | 1.46 |
| mo087 | h | Peón ordinario (mano de obra; 22/11/2016) | 0.2 | 12.66 | 2.53 |
| %MDAUX | % | medios auxiliares | 2 % | 37.22 | 0.74 |
| %6CI | % | Costes indirectos 6,0% | 6 % | 37.96 | 2.28 |
|  |  | Total |  |  | 40.24 |

**D38ID150** u SEÑAL CIRCULAR 60 NIVEL 1 (28/05/2009)
2 u × 42.06 = 84.12
Señal reflectante circular D=60 cm. nivel 1, i/p.p. , tornilleria, totalmente colocada.

| Código | Ud | Descripción | Rendimiento | Precio | Importe |
|---|---|---|---|---|---|
| P000161 | u | SEÑAL CIRCULAR R (material; 22/11/2016) | 1 | 29.22 | 29.22 |
| mq07cce010a | h | Camión con cesta elevadora de brazo articulado de 16 m de altura | 0.215 | 18.65 | 4.01 |
| mo041 | h | Oficial primera (mano de obra; 22/11/2016) | 0.215 | 14.61 | 3.14 |
| MOOA12A | h | Peón ordinario | 0.2 | 12.66 | 2.53 |
| %MDAUX | % | medios auxiliares | 2 % | 38.90 | 0.78 |
| %6CI | % | Costes indirectos 6,0% | 6 % | 39.68 | 2.38 |
|  |  | Total |  |  | 42.06 |

**D38ID180** u SEÑAL CUADRADA 60X60 CM NIVEL 1 (28/05/2009)
1 u × 42.26 = 42.26
Señal cuadrada de 60*60 cm., nivel 1, i/p.p. , tornilleria, totalmente colocada.

| Código | Ud | Descripción | Rendimiento | Precio | Importe |
|---|---|---|---|---|---|
| P000162 | u | SEÑAL S-11 a (material; 22/11/2016) | 1 | 29.22 | 29.22 |
| mq07cce010a | h | Camión con cesta elevadora de brazo articulado de 16 m de altura | 0.215 | 18.65 | 4.01 |
| mo041 | h | Oficial primera | 0.215 | 14.61 | 3.14 |
| mo087 | h | Peón ordinario | 0.215 | 12.66 | 2.72 |
| %MDAUX | % | medios auxiliares | 2 % | 39.09 | 0.78 |
| %6CI | % | Costes indirectos 6,0% | 6 % | 39.87 | 2.39 |
|  |  | Total |  |  | 42.26 |

**GBBZ1120** u SOPORTE RECTANGULA ACERO GALV 80x40x2mm, H=3 m, HORMIGONADO (12/06/2009)
3 u × 38.96 = 116.88
Instalación de soporte rectangular de tubo de acero galvanizado de 80x40x2 mm para colocación de señal vertical, incluso trabajos y materiales de cimentación, totalmente colocada.

| Código | Ud | Descripción | Rendimiento | Precio | Importe |
|---|---|---|---|---|---|
| MOOA.8A | h | Oficial primera | 0.1 | 14.61 | 1.46 |
| MOOA12A | h | Peón ordinario | 0.2 | 12.66 | 2.53 |
| C1315020 | Hr | Retromixta cazo (maquinaria; 26/06/2009) | 0.1 | 30.19 | 3.02 |
| BBMZ1B20 | m | Soporte,tubo acero galv.80x40x2mm,p/señal.vert. (material; 21/11/2016) | 3 | 8.77 | 26.31 |
| U04MA710 | m3 | Hormigón HM-25/P/40/ I (material; 21/11/2016) | 0.064 | 53.57 | 3.43 |
| %6CI | % | Costes indirectos 6,0% | 6 % | 36.75 | 2.21 |
|  |  | Total |  |  | 38.96 |

**E047** m2 Cartel de señalización vertical de tráfico de lamas de acero gal (28/05/2009)
2 m2 × 42.26 = 84.52

| Código | Ud | Descripción | Rendimiento | Precio | Importe |
|---|---|---|---|---|---|
| MATR1 |  | SEÑAL R-1 | 1 | 29.22 | 29.22 |
| mq07cce010a | h | Camión con cesta elevadora de brazo articulado de 16 m de altura | 0.215 | 18.65 | 4.01 |
| mo041 | h | Oficial primera | 0.215 | 14.61 | 3.14 |
| mo087 | h | Peón ordinario | 0.215 | 12.66 | 2.72 |
| %MDAUX | % | medios auxiliares | 2 % | 39.09 | 0.78 |
| %6CI | % | Costes indirectos 6,0% | 6 % | 39.87 | 2.39 |
|  |  | Total |  |  | 42.26 |

**U057** UD SEÑAL STOP D=60cm. i/soporte (31/01/2000)
2 UD × 142.16 = 284.32
Señal de stop, tipo octogonal de D=60 cm., normalizada, con soporte de acero galvanizado de 80x40x2 mm. y 2 m. de altura, amortizable en cinco usos, i/p.p. de apertura de pozo, hormigonado H-100/40, colocación y desmontaje. s/ R.D. 485/97.

| Código | Ud | Descripción | Rendimiento | Precio | Importe |
|---|---|---|---|---|---|
| MO002 | h | Oficial segunda (mano de obra; 05/07/2018) | 0.2 | 13.44 | 2.69 |
| MO003 | h | Peón especializado | 0.2 | 13.15 | 2.63 |
| MAT156 | ud | Señal stop D=60 cm.oct.reflex.EG (material; 18/02/2008) | 1 | 76.22 | 76.22 |
| MAT157 | m | Poste galvanizado 80x40x2 de 2 m (material; 31/01/2000) | 3.5 | 10.22 | 35.77 |
| MQ035 | h | Ahoyadora (maquinaria; 31/01/2000) | 0.25 | 5.84 | 1.46 |
| MAT185_2 | m3 | Hormigón HM-25/B/20/IIa procedente de central marcado CE | 0.25 | 61.36 | 15.34 |
| %CI6 | % | 6% Costes indirectos | 6 % | 134.11 | 8.05 |
|  |  | Total |  |  | 142.16 |

Claves: norma, stop, acero, pozo, soporte, hormigón, galvanizar, colocación, desmontable

## CAP07 INSTALACIÓN OBRA CIVIL DESVÍO M.T. (12/06/2009)
Importe: 8781.02

**EISA11abaa** u ARQUETA M.T. tipo M3T3 de 1x1 (12/06/2009)
2 u × 483.52 = 967.04
Arqueta prefabricada con tapa y marco fundición M3T3 de 1x1, normalizada por la compañía, incluso embocadura de prisma, excavación, preparación de la base de apoyo y relleno de laterales con hormigón HM-20, totalmente acabada.

| Código | Ud | Descripción | Rendimiento | Precio | Importe |
|---|---|---|---|---|---|
| MOOA.8A | h | Oficial primera | 2.5 | 14.61 | 36.53 |
| MOOA12A | h | Peón ordinario | 2.5 | 12.66 | 31.65 |
| FQEPRQE25 | u | Tapa-reja y aro registro fund M3T3 (material; 21/01/2019) | 1 | 86.93 | 86.93 |
| MAT185 | m3 | Hormigón HM-20 procedente de central | 1 | 46.75 | 46.75 |
| ARQUE10X10 | Ud. | Arqueta eléctrica de M.T. prefabricada H-1X1 (material; 21/01/2019) | 1 | 238.62 | 238.62 |
| U39AA002 | h | Retroexcavadora neumáticos 20 Tm con cazo | 0.085 | 49.67 | 4.22 |
| MMMG12a | h | Grúa autopropulsada 12T (maquinaria; 21/01/2019) | 0.205 | 55.84 | 11.45 |
| %CI6 | % | 6% Costes indirectos | 6 % | 456.15 | 27.37 |
|  |  | Total |  |  | 483.52 |

**EIED.1ca** m Canalización eléctrica tubo doble pared ente 3xØ160mm (12/06/2009)
21.3 m × 45.04 = 959.35
Suministro y colocación de canalización eléctrica en zanja de dimensiones según planos, formada por 3 tubos curvables de PVC de doble pared corrugados de 160mm de diámetro nominal, totalmente instalada y comprobada según normativa de la compañía suministradora y Reglamento Electrotécnico de Baja Tensión 2002, incluso excavación, relleno con zahorra, carga y retirada a vertedero de material sobrante, placa PCV para protección de cables y cinta señalizadora, incluso entronques con canalización colgada de la pasarela y acometida a arquetas.

| Código | Ud | Descripción | Rendimiento | Precio | Importe |
|---|---|---|---|---|---|
| MOOA.8A | h | Oficial primera | 0.15 | 14.61 | 2.19 |
| MOOA12A | h | Peón ordinario | 0.15 | 12.66 | 1.90 |
| MOOE.8a | h | Oficial 1ª electricidad (mano de obra; 21/01/2019) | 0.27 | 17.06 | 4.61 |
| MOOE11a | h | Especialista electricidad (mano de obra; 21/01/2019) | 0.27 | 15.78 | 4.26 |
| U39AA002 | h | Retroexcavadora neumáticos 20 Tm con cazo | 0.024 | 49.67 | 1.19 |
| U02JA003 | Hr | Camión 20 T. basculante | 0.0025 | 33.11 | 0.08 |
| U37EA101 | m3 | Zahorra artificial | 1 | 12.17 | 12.17 |
| MAT185 | m3 | Hormigón HM-20 procedente de central | 0.17 | 46.75 | 7.95 |
| PIET.4ha | m | Tubo rojo doble pared ente 160mm (material; 21/01/2019) | 3.15 | 2.08 | 6.55 |
| PUEB.4a | m | Placa PVC protección cables (material; 11/07/2018) | 1 | 1.46 | 1.46 |
| PUEB.5a | m | Cinta señalizadora (material; 11/07/2018) | 1.05 | 0.12 | 0.13 |
| % |  | Costes Directos Complementarios | 0 % | 42.49 | 0.00 |
| %CI6 | % | 6% Costes indirectos | 6 % | 42.49 | 2.55 |
|  |  | Total |  |  | 45.04 |

| Medición | Uds. | Largo | Parcial |
|---|---|---|---|
|  | 1 | 14.8 | 14.80 |
|  | 1 | 6.5 | 6.50 |
| Total |  |  | 21.3 |

**PQPEPQER3** Ml Peine de instalaciones para sustentación de conductos (28/11/2016)
43 Ml × 53.3 = 2291.90
Peine de instalaciones para sustentación de conductos metálicos que sirven de vaina de protección de conductos eléctricos, realizado mediante tubos de acero galvanizado de 100x100x3 mm de dimensiones según plano, colocadas cada 2 m., incluyendo pletinas de sujeción al tablero de la viga gaviota de 200x120x3 mm cogidas mediante tornillos TR 20 con arandelas de acero inoxidable AR, totalmente instalado en posición reflejada en los planos, incluyendo perforación del tablero para su posicionamiento, mediante tacos químicos.

| Código | Ud | Descripción | Rendimiento | Precio | Importe |
|---|---|---|---|---|---|
| MO-003.11 | h | Oficial 1ª metal | 0.85 | 18.99 | 16.14 |
| MOOM11a | h | Especialista metal | 1.245 | 13.73 | 17.09 |
| PEAW.7a | u | Repercusion soldadura kg/est | 12 | 0.05 | 0.60 |
| TUB100X100X3 | Ml | Tubo acero galvanizado 100x100x3 (material; 21/01/2019) | 4.2 | 2.14 | 8.99 |
| ARETQER35 | Ud. | Arándelas AR (material; 21/01/2019) | 2 | 1.22 | 2.44 |
| PLETINA | Ud. | Pletina acero galvanizado 200*120*33 (material; 21/01/2019) | 0.3 | 3.12 | 0.94 |
| MMMG.6a | h | Manipulador telescópico de alt 11m (maquinaria; 21/01/2019) | 0.25 | 16.3 | 4.08 |
| %CI6 | % | 6% Costes indirectos | 6 % | 50.28 | 3.02 |
|  |  | Total |  |  | 53.3 |

**EIFC.2acbmb** m Canlz vi tb acero c/sold ø6" 30%acc (28/11/2016)
129 m × 35.37 = 4562.73
Canalización vista realizada con tubo de acero galvanizado de calidad S195T, extremo liso, tipo M, con soldadura por resistencia eléctrica, de diámetro nominal 200 mm, espesor de pared 3.0 mm y peso 11 kg/m, sin incluir garras de sujeción y con un incremento del precio del tubo del 10% en concepto de uniones, accesorios y piezas especiales, según norma UNE EN 10255, totalmente instalada y comprobada.

| Código | Ud | Descripción | Rendimiento | Precio | Importe |
|---|---|---|---|---|---|
| MOSAEPR | h | Oficial Soldador (mano de obra; 22/01/2019) | 0.125 | 18.75 | 2.34 |
| MOSAPQERO | h | Especialista soldador y cerrajero (mano de obra; 22/01/2019) | 0.125 | 16.15 | 2.02 |
| PIFC.1cbmb | m | Tb acero galvanizado liso c/sold ø 200 mm30%acc (mano de obra; 22/01/2019) | 1 | 24.93 | 24.93 |
| MMMG.6a | h | Manipulador telescópico de alt 11m | 0.25 | 16.3 | 4.08 |
| % |  | Costes Directos Complementarios | 0 % | 33.37 | 0.00 |
| %CI6 | % | 6% Costes indirectos | 6 % | 33.37 | 2.00 |
|  |  | Total |  |  | 35.37 |

| Medición | Uds. | Largo | Parcial |
|---|---|---|---|
|  | 3 | 43 | 129.00 |
| Total |  |  | 129 |

## CAP08 GESTION DE RESIDUOS (06/07/2018)
Importe: 700.52

| Código | Ud | Descripción | Cantidad | Precio | Importe |
|---|---|---|---|---|---|
| E048 | PA | Según ANEJO Nº9 GR (06/07/2018) | 1 | 700.52 | 700.52 |

## CAP09 SEGURIDAD Y SALUD
Importe: 4377.17

**SSSP.1a** u Señal de prohibicón
2 u × 12.87 = 25.74
Señal de prohibición circular de diámetro 60cm, normalizada, con soporte metálico de acero galvanizado de dimensiones 80x40x2mm y 2.00m de altura, incluso colocación.

| Código | Ud | Descripción | Rendimiento | Precio | Importe |
|---|---|---|---|---|---|
| MOOA11a | h | Peón especializado construcción (mano de obra; 22/01/2019) | 0.1 | 12.45 | 1.25 |
| MPSP.1a | u | Señal de prohibición circular de diámetro 60cm, normalizada. (maquinaria) | 0.333 | 21.55 | 7.18 |
| MPSP.7a | u | Soporte acero galvanizado (maquinaria) | 0.333 | 12.95 | 4.31 |
| %0100 | % | Medios auxiliares | 1 % | 12.74 | 0.13 |
|  |  | Total |  |  | 12.87 |

Claves: diámetro, metal, colocación, circulación, soporte, acero, dimensión, galvanizar, construcción, norma
Relación comercial: ADMON: Consel, 13.29, Alicante, 13.67, Castellón, 13.41, Valencia, 13.48, Andalucía, 13.57, Aragón, 13.59, Asturias, 13.9, Baleares, 13.45, Canarias, Cantabria, 13.55, Castilla y Le, Castilla - La, 13.36, Cataluña, 13.81, Comunitat Val, 13.54, Extremadura, Galicia, 13.47, Madrid (Comun, Murcia (Regió, 13.49, Navarra (Comu, 13.87, País Vasco, 14.02, Rioja, La, 13.71

**SSSP.2a** u Señal de advertencia
2 u × 12.21 = 24.42
Señal de advertencia triangular de 70cm de longitud, normalizada, con soporte metálico de acero galvanizado de dimensiones 80x40x2mm y 2.00m de altura, incluso colocación.

| Código | Ud | Descripción | Rendimiento | Precio | Importe |
|---|---|---|---|---|---|
| MOOA11a | h | Peón especializado construcción | 0.1 | 12.45 | 1.25 |
| MPSP.2a | u | Señal de advertencia triangular de 70cm de longitud, normalizada. (maquinaria) | 0.333 | 19.61 | 6.53 |
| MPSP.7a | u | Soporte acero galvanizado | 0.333 | 12.95 | 4.31 |
| %0100 | % | Medios auxiliares | 1 % | 12.09 | 0.12 |
|  |  | Total |  |  | 12.21 |

Claves: dimensión, triángulo, norma, acero, galvanizar, colocación, construcción, metal, soporte
Relación comercial: ADMON: Consel, 12.61, Alicante, 12.99, Castellón, 12.74, Valencia, 12.81, Andalucía, 12.9, Aragón, 12.92, Asturias, 13.22, Baleares, 12.78, Canarias, Cantabria, 12.88, Castilla y Le, Castilla - La, 12.69, Cataluña, 13.13, Comunitat Val, 12.87, Extremadura, Galicia, 12.8, Madrid (Comun, Murcia (Regió, 12.82, Navarra (Comu, 13.19, País Vasco, 13.34, Rioja, La, 13.03

**SSSP.3a** u Señal de obligación
2 u × 12.87 = 25.74
Señal de obligación cricular de diámetro 60cm, normalizada, con soporte metálico de acero galvanizado de dimensiones 80x40x2mm y 2.00m de altura, incluso colocación.

| Código | Ud | Descripción | Rendimiento | Precio | Importe |
|---|---|---|---|---|---|
| MOOA11a | h | Peón especializado construcción | 0.1 | 12.45 | 1.25 |
| MPSP.3a | u | Señal de obligación cricular de diámetro 60cm, normalizada. (maquinaria) | 0.333 | 21.55 | 7.18 |
| MPSP.7a | u | Soporte acero galvanizado | 0.333 | 12.95 | 4.31 |
| %0100 | % | Medios auxiliares | 1 % | 12.74 | 0.13 |
|  |  | Total |  |  | 12.87 |

Claves: diámetro, galvanizar, soporte, obligar, norma, acero, construcción, dimensión, metal, colocación
Relación comercial: ADMON: Consel, 13.29, Alicante, 13.67, Castellón, 13.41, Valencia, 13.48, Andalucía, 13.57, Aragón, 13.59, Asturias, 13.9, Baleares, 13.45, Canarias, Cantabria, 13.55, Castilla y Le, Castilla - La, 13.36, Cataluña, 13.81, Comunitat Val, 13.54, Extremadura, Galicia, 13.47, Madrid (Comun, Murcia (Regió, 13.49, Navarra (Comu, 13.87, País Vasco, 14.02, Rioja, La, 13.71

**SSSP.4a** u Señal de indicación
2 u × 14.68 = 29.36
Señal de recomendación cuadrada de 60cm de longitud, normalizada, con soporte metálico de acero galvanizado de dimensiones 80x40x2mm y 2.00m de altura, incluso colocación.

| Código | Ud | Descripción | Rendimiento | Precio | Importe |
|---|---|---|---|---|---|
| MOOA11a | h | Peón especializado construcción | 0.1 | 12.45 | 1.25 |
| MPSP.4a | u | Señal de indicación (maquinaria) | 0.333 | 26.94 | 8.97 |
| MPSP.7a | u | Soporte acero galvanizado | 0.333 | 12.95 | 4.31 |
| %0100 | % | Medios auxiliares | 1 % | 14.53 | 0.15 |
|  |  | Total |  |  | 14.68 |

Claves: norma, colocación, indicador, cuadrado, metal, acero, dimensión, construcción, galvanizar, soporte
Relación comercial: ADMON: Consel, 15.15, Alicante, 15.52, Castellón, 15.27, Valencia, 15.34, Andalucía, 15.43, Aragón, 15.45, Asturias, 15.76, Baleares, 15.31, Canarias, Cantabria, 15.41, Castilla y Le, Castilla - La, 15.22, Cataluña, 15.67, Comunitat Val, 15.4, Extremadura, Galicia, 15.33, Madrid (Comun, Murcia (Regió, 15.35, Navarra (Comu, 15.73, País Vasco, 15.88, Rioja, La, 15.56

**SSSP.6b** u Señ man refl 2caras stop-dir obl
4 u × 10.89 = 43.56
Señal manual reflectante a dos caras, con señales de stop y dirección obligatoria.

| Código | Ud | Descripción | Rendimiento | Precio | Importe |
|---|---|---|---|---|---|
| MOOA11a | h | Peón especializado construcción | 0.1 | 12.45 | 1.25 |
| MPSP.6b | u | Señ man refl 2caras stop-dir obl (maquinaria; 06/07/2018) | 0.333 | 28.95 | 9.64 |
| % |  | Costes Directos Complementarios | 0 % | 10.89 | 0.00 |
|  |  | Total |  |  | 10.89 |

**SSSP.5a** u Panel direccional 60x90cm
2 u × 22.72 = 45.44
Panel direccional reflectante de dimensiones 60x90cm, con soporte metálico de acero galvanizado de dimensiones 80x40x2mm y 2.00m de altura, incluso colocación.

| Código | Ud | Descripción | Rendimiento | Precio | Importe |
|---|---|---|---|---|---|
| MOOA11a | h | Peón especializado construcción | 0.1 | 12.45 | 1.25 |
| MPSP.5a | u | Panel direccional 60x90cm (maquinaria; 06/07/2018) | 0.333 | 64.48 | 21.47 |
| % |  | Costes Directos Complementarios | 0 % | 22.72 | 0.00 |
|  |  | Total |  |  | 22.72 |

**SSBC.2aaa** me Csta mnblc alqu 3x2x35m dfna s/
3 me × 42.97 = 128.91
Alquiler de caseta monobloc diafana de dimensiones 3.00x2.35m y ventana de 75x60cm, incluida la colocación.

| Código | Ud | Descripción | Rendimiento | Precio | Importe |
|---|---|---|---|---|---|
| MOOA12a | h | Peón ordinario construcción (mano de obra; 20/04/2018) | 0.9 | 12.66 | 11.39 |
| MMBC.2aaa | me | Csta mnblc alqu 3x2x35m dfna s/ (maquinaria; 06/07/2018) | 1 | 31.58 | 31.58 |
| % |  | Costes Directos Complementarios | 0 % | 42.97 | 0.00 |
|  |  | Total |  |  | 42.97 |

**SSBC.9a** u Transporte caseta
1 u × 211.6 = 211.60
Transporte, recepción y posterior retirada caseta prefebricada de obra hasta una distancia máxima de 100 kilómetros.

| Código | Ud | Descripción | Rendimiento | Precio | Importe |
|---|---|---|---|---|---|
| MMBC.9a | u | Transporte de caseta a obra (maquinaria) | 1 | 194.79 | 194.79 |
| MOOA12a | h | Peón ordinario construcción | 1 | 12.66 | 12.66 |
| %0200 | % | Medios auxiliares | 2 % | 207.45 | 4.15 |
|  |  | Total |  |  | 211.6 |

Claves: construcción, máximo, recepción, caseta, transporte
Relación comercial: ADMON: Consel, 217.37, Alicante, 220.8, Castellón, 218.47, Valencia, 219.31, Andalucía, 220.01, Aragón, 220.17, Asturias, 223.19, Baleares, 218.82, Canarias, 218.46, Cantabria, 219.8, Castilla y Le, 219.86, Castilla - La, 217.96, Cataluña, 222.25, Comunitat Val, 219.77, Extremadura, 218.01, Galicia, 219.05, Madrid (Comun, 223.17, Murcia (Regió, 219.2, Navarra (Comu, 222.87, País Vasco, 224.34, Rioja, La, 221.25

| Código | Ud | Descripción | Cantidad | Precio | Importe |
|---|---|---|---|---|---|
| SSBC.10A | u | Línea de vida anticídas (22/01/2019) | 3 | 1245 | 3735.00 |

**SSIC.1b** u Casco ctr golpes reg c/ruleta
10 u × 0.69 = 6.90
Casco de protección de la cabeza contra choques o golpes producidos contra objetos inmóviles, regulable con ruleta, según UNE-EN 812, incluso requisitos establecidos por el R.D. 1407/1992, certificado CE expedido por un organismo notificado, declaración de Conformidad y Folleto informativo, amortizable en 10 usos.

| Código | Ud | Descripción | Rendimiento | Precio | Importe |
|---|---|---|---|---|---|
| MPIC.1b | u | Casco ctr golpes reg c/ruleta (maquinaria; 06/07/2018) | 0.1 | 6.92 | 0.69 |
| % |  | Costes Directos Complementarios | 0 % | 0.69 | 0.00 |
|  |  | Total |  |  | 0.69 |

**SSIJ.2b** u Pantalla p/soldadura eléctrica
4 u × 4.92 = 19.68
Pantalla para soldadura de policarbonato preformado, con visor verde filtrante curvo resistente a impactos y salpicaduras de líquidos inocuos, según norma UNE-EN 166 y R.D. 1407/1992, amortizable en 5 usos.

| Código | Ud | Descripción | Rendimiento | Precio | Importe |
|---|---|---|---|---|---|
| MPIJ.2b | u | Pantalla p/soldadura eléctrica (maquinaria) | 0.2 | 24.35 | 4.87 |
| %0100 | % | Medios auxiliares | 1 % | 4.87 | 0.05 |
|  |  | Total |  |  | 4.92 |

Claves: policarbonato, norma, pantalla, eléctrico, construcción, visor, resistencia, soldadura, amortización, filtro, impacto, salpicadura, verde, curva, líquido

**SSIJ.3a** u Gafa para soldadura
4 u × 2.6 = 10.40
Gafa de policarbonato especial para soldadura autógena con patillas regulables, posee protección antirraya y protecciones laterales integradas, según norma UNE-EN 166 y R.D. 1407/1992, amortizable en 5 usos.

| Código | Ud | Descripción | Rendimiento | Precio | Importe |
|---|---|---|---|---|---|
| MPIJ.3a | u | Gafa para soldadura (maquinaria) | 0.2 | 12.85 | 2.57 |
| %0100 | % | Medios auxiliares | 1 % | 2.57 | 0.03 |
|  |  | Total |  |  | 2.6 |

Claves: regulación, lateral, gafa, soldadura, policarbonato, especial, patilla, protección, norma, amortización, construcción

**SSIJ.4a** u Cristales rect p/pantalla
4 u × 0.89 = 3.56
Juego de cristales rectangulares para pantallas de 110x55mm con cubre filtro, según norma UNE-EN 166 y R.D. 1407/1992.

| Código | Ud | Descripción | Rendimiento | Precio | Importe |
|---|---|---|---|---|---|
| MPIJ.4a | u | Cristales rect p/pan 110x55mm (maquinaria) | 0.2 | 4.42 | 0.88 |
| %0100 | % | Medios auxiliares | 1 % | 0.88 | 0.01 |
|  |  | Total |  |  | 0.89 |

Claves: norma, filtro, pantalla, juego, cristal, construcción

**SSIJ.5a** u Oculares p/pantalla soldador
4 u × 0.24 = 0.96
Oculares filtrantes para pantalla facial para soldador, según norma UNE-EN 166, UNE-EN 169 u UNE-EN 175, incluso los requisitos establecidos por el R.D. 1407/1992.

| Código | Ud | Descripción | Rendimiento | Precio | Importe |
|---|---|---|---|---|---|
| MPIJ.5a | u | Oculares p/pantalla soldador (maquinaria) | 0.2 | 1.2 | 0.24 |
| %0100 | % | Medios auxiliares | 1 % | 0.24 | 0.00 |
|  |  | Total |  |  | 0.24 |

Claves: filtro, pantalla, norma, construcción, soldadura

**SSSS.4ca** u Cono PVC 50cm refl nor
10 u × 6.59 = 65.90
Cono para señalización en PVC, de 50cm de altura y reflexión normal, incluso colocación.

| Código | Ud | Descripción | Rendimiento | Precio | Importe |
|---|---|---|---|---|---|
| MOOA12a | h | Peón ordinario construcción | 0.05 | 12.66 | 0.63 |
| MPSS.4ca | u | Cono PVC 50cm refl nor (maquinaria; 06/07/2018) | 0.5 | 11.92 | 5.96 |
| % |  | Costes Directos Complementarios | 0 % | 6.59 | 0.00 |
|  |  | Total |  |  | 6.59 |

| Código | Ud | Descripción | Precio |
|---|---|---|---|
| MAT093 | ud | Tapa fundición c/cerco arquetas 40x40 B-125 (material; 13/10/2017) | 51 |

## Precios auxiliares

**PA_001** m3 Mortero cemento 1/6 M-5 a pie de obra (material; 31/01/2000)
Precio: 57.07
Mortero de cemento CEM II/B-P 32,5 N y arena de río de dosificación 1/6 (M-5), confeccionado con hormigonera de 250 l., s/RC-03.

| Código | Ud | Descripción | Rendimiento | Precio | Importe |
|---|---|---|---|---|---|
| MO003 | h | Peón especializado | 1.7 | 13.15 | 22.36 |
| MAT051 | t | Cemento CEM II/B-P 32,5 N, en sacos (material; 31/01/2000) | 0.25 | 95.63 | 23.91 |
| MAT052 | m3 | Arena de río 0/6 mm. (material; 29/11/2016) | 1.1 | 8.61 | 9.47 |
| MAT049 | m3 | Agua (material; 31/01/2000) | 0.255 | 1.08 | 0.28 |
| MQ018 | h | Hormigonera 200 l. gasolina (maquinaria; 12/02/2004) | 0.4 | 2.63 | 1.05 |
|  |  | Total |  |  | 57.07 |

Claves: confeccionar, areno, mortero, río

**PA_002** m3 Excavación zanja y pozos (material; 12/02/2004)
Precio: 3.78
Excavación en zanjas y pozos, en todo tipo de terrenos, por medios mecánicos, incluyendo carga y transporte a vertedero autorizado y p.p. de medios auxiliares.

| Código | Ud | Descripción | Rendimiento | Precio | Importe |
|---|---|---|---|---|---|
| MOOA.8A | h | Oficial primera | 0.01 | 14.61 | 0.15 |
| MO003 | h | Peón especializado | 0.015 | 13.15 | 0.20 |
| MQ016 | h | Excavadora hidráulica neumáticos 100 CV | 0.03 | 49.75 | 1.49 |
| MQ004 | h | Camión basculante 4x4 14 T | 0.05 | 38.75 | 1.94 |
|  |  | Total |  |  | 3.78 |

Claves: excavación, máquina, vertedero, zanja, transporte, carga, tierra, auxiliar, extracción, terreno

**PA_007** Kg Acero B 500 S (material; 12/02/2004)
Precio: 0.87
Acero B-500-S en redondos, incluso suministro, solapo, p.p. de despuntes, cortado , doblado.

| Código | Ud | Descripción | Rendimiento | Precio | Importe |
|---|---|---|---|---|---|
| MO008 | h | Oficial 1ª ferrala (mano de obra; 06/10/2017) | 0.005 | 16.16 | 0.08 |
| MO009 | h | Ayudante ferralla (mano de obra; 06/10/2017) | 0.005 | 14.07 | 0.07 |
| MQ026 | h | Dobladora eléctrica para ferralla (maquinaria; 15/02/2008) | 0.005 | 3.1 | 0.02 |
| MQ033 | h | Grúa telescópica autoprop. 20 t. (material; 12/02/2004) | 0.0018 | 48.45 | 0.09 |
| MAT102 | Kg | Alambre atar 1,30 mm. | 0.006 | 1.33 | 0.01 |
| MAT103 | kg | Acero corrugado B 500 S (material; 22/06/2018) | 1.05 | 0.57 | 0.60 |
|  |  | Total |  |  | 0.87 |

Relación comercial: 000, 0.65, 001, 0, 002, 003, 004, 005

**ECMZ.3ac** m3 Excv pozo deficientes retro (10/07/2003)
Precio: 12.57
Excavación para formación de pozos, en terrenos deficientes, con medios mecánicos, retroexcavadora, incluso ayuda manual en las zonas de dificil acceso, limpieza y extración de restos a los bordes, sin incluir carga sobre transporte, según NTE/ADZ-4.

| Código | Ud | Descripción | Rendimiento | Precio |
|---|---|---|---|---|
| MOO12A | h | Peón ordinario (mano de obra; 22/11/2016) | 0.2 | 12.66 |
| MMMA37a | h | Retro neumático 70cv 0.07-0.34m3 (maquinaria; 10/07/2003) | 0.13 | 27.85 |
| %0300 |  | Medios auxiliares (14/01/2010) | 3 % |  |

**PBPO.2bbbb** m3 H 15 blanda 20 CEM II/A-P 42.5 R IIa (material; 12/02/1999)
Precio: 56.58
Hormigón de resistencia característica 15 N/mm2, de consistencia blanda, adecuado para picar, con árido procedente de machaqueo, tamaño máximo 20 mm., con cemento CEM II/A-P 42.5 R, en exposición normal (IIa), y asiento en el cono de Abrams de 5 a 10 cm., con tolerancia ±1 cm., confeccionado en obra, con hormigonera de 250 l. de capacidad.

| Código | Ud | Descripción | Rendimiento | Precio | Importe |
|---|---|---|---|---|---|
| MOOA12a | h | Peón ordinario construcción | 1.172 | 12.66 | 14.84 |
| PBAC.2da | t | CEM II/A-P 42.5 R granel (material; 08/11/2016) | 0.241 | 88.15 | 21.24 |
| PBRG.1eb | t | Grava caliza 10/20 lvd 10 km (material; 08/11/2016) | 1.2629 | 10.25 | 12.94 |
| PBRA.1adb | t | Arena 0/6 triturada lvd 10 km (material; 08/11/2016) | 0.651 | 7.8 | 5.08 |
| PBAA.1a | m3 | Agua (material; 12/02/1999) | 0.225 | 1.08 | 0.24 |
| MMMA21c | h | Hormigonera dsl y gasl (maquinaria; 14/01/2010) | 1.172 | 1.91 | 2.24 |
|  |  | Total |  |  | 56.58 |

**PBPM.1ca** m3 Mortero cto M-80a (1:4) man (material; 12/02/1999)
Precio: 76.98
Mortero de cemento de dosificación M-80a (1:4), confeccionado en obra, a mano con cemento CEM II/A-P 32.5 R a granel y arena de granulometría 0/3 mm., lavada.

| Código | Ud | Descripción | Rendimiento | Precio | Importe |
|---|---|---|---|---|---|
| MOOA12a | h | Peón ordinario construcción | 2.602 | 12.66 | 32.94 |
| PBAC.2aa | t | CEM II/A-P 32.5 R granel (material; 14/10/2016) | 0.349 | 80.27 | 28.01 |
| PBRA.1abb | t | Arena 0/3 triturada lvd 10km (material; 14/10/2016) | 1.654 | 9.52 | 15.75 |
| PBAA.1a | m3 | Agua | 0.258 | 1.08 | 0.28 |
|  |  | Total |  |  | 76.98 |

Claves: hormigon, cemento, mortero, agua, granulometria, arena, pasta, basico, granel

**PBPM.1ea** m3 Mortero cto M-40a (1:6) man (material; 12/02/1999)
Precio: 72.25
Mortero de cemento de dosificación M-40a (1:6), confeccionado en obra, a mano con cemento CEM II/A-P 32.5 R a granel y arena de granulometría 0/3 mm., lavada.

| Código | Ud | Descripción | Rendimiento | Precio | Importe |
|---|---|---|---|---|---|
| MOOA12a | h | Peón ordinario construcción | 2.8 | 12.66 | 35.45 |
| PBAC.2aa | t | CEM II/A-P 32.5 R granel | 0.2468 | 80.27 | 19.81 |
| PBRA.1abb | t | Arena 0/3 triturada lvd 10km | 1.755 | 9.52 | 16.71 |
| PBAA.1a | m3 | Agua | 0.2559 | 1.08 | 0.28 |
|  |  | Total |  |  | 72.25 |

**PBPO.2bbbc** m3 H 15 blanda 20 CEM II/A-P 42.5 R IIa (material; 12/02/1999)
Precio: 55.68
Hormigón de resistencia característica 15 N/mm2, de consistencia blanda, adecuado para picar, con árido procedente de machaqueo, tamaño máximo 20 mm., con cemento CEM II/A-P 42.5 R, en exposición normal (IIa), y asiento en el cono de Abrams de 5 a 10 cm., con tolerancia ±1 cm., confeccionado en obra, con hormigonera de 300 l. de capacidad.

| Código | Ud | Descripción | Rendimiento | Precio | Importe |
|---|---|---|---|---|---|
| MOOA12a | h | Peón ordinario construcción | 1.072 | 12.66 | 13.57 |
| PBAC.2da | t | CEM II/A-P 42.5 R granel | 0.241 | 88.15 | 21.24 |
| PBRG.1eb | t | Grava caliza 10/20 lvd 10 km | 1.263 | 10.25 | 12.95 |
| PBRA.1adb | t | Arena 0/6 triturada lvd 10 km | 0.651 | 7.8 | 5.08 |
| PBAA.1a | m3 | Agua | 0.225 | 1.08 | 0.24 |
| MMMA21d | h | Hormigonera diesel (maquinaria; 02/07/2008) | 1.15 | 2.26 | 2.60 |
|  |  | Total |  |  | 55.68 |

Claves: construccion, hormigon, cemento, vibracion, arena, plastico, resistencia, pasta, fluido, consistencia, machaqueo, basico

## Recursos

**M08NM010** h. Motoniveladora de 135 CV
Claves: nivel

**M07CB020** h. Camión basculante 4x4 14 t
Claves: camión, basculante

**U39AA002** h Retroexcavadora neumáticos 20 Tm con cazo
Trasplantar palmeras existentes en la zona de actuación al lugar elegido por el Ayuntamiento.

**MOOJ11a** h Peón jardinero
Peón jardineria.
Claves: RECURSO, de, peón, jardinero, jardinería, obra, mano
Relación comercial: ADMON: Consel, 12.51, Alicante, 14.12, Castellón, Valencia, Andalucía, Aragón, Asturias, Baleares, Canarias, Cantabria, Castilla y Le, Castilla - La, Cataluña, Comunitat Val, Extremadura, Galicia, Madrid (Comun, Murcia (Regió, Navarra (Comu, País Vasco, Rioja, La

**PNIS12a** m2 Malla antihierbas
Malla antihierba tejida de polipropileno resistente al paso de la radiación solar y permeable al agua y aire.
Claves: tejido, hierba, resistencia, aire, polipropileno, paso, agua, material, permeabilidad, malla

**MQ021** h Cisterna agua s/camión 10.000 l
Claves: agua

**MAT111** t Árido rodado clasificado < 40 mm
Claves: rodar

**MQ028** h Aguja neumática s/compresor D=80mm
Claves: neumático

**MAT18E68A** m3 Hormigón HA-25/B/20/IIb procedente de planta marcado CE
Claves: central

**MAT104** m2 Tablero encofrar 26 mm. 4 p
Relación comercial: 000, 2.1, 001, 0, 002

**MAT107** Kg Puntas planas 20x100
Relación comercial: 000, 0.72, 001, 0, 002

**MAT106** m2 Tablero agl. hidr. 366x183x70
Relación comercial: 002, 0, 001, 000, 6.31

**MQ032** h Grúa telescópica autoprop. 50 t
Claves: grúa

**MAT123** m2 Plancha de poliestireno expandido de 0,03 m de espesor
Relación comercial: 000, 1.5, 001, 0, 002

**MAT108** Kg Pintura bituminosa
Relación comercial: 000, 1.56, 001, 0, 002

**MAT110** m Dren PVC ranurado D=150 mm
Relación comercial: 000, 4.37, 001, 0, 002

**MO-003.11** h Oficial 1ª metal
Oficial 1° metal.
Claves: mano, metal, obra, oficial

**MOOM11a** h Especialista metal
Claves: obra, especialista, metal, RECURSO, mano, de
Relación comercial: ADMON: Consel, 14.1, Alicante, 15.14, Castellón, 16.24, Valencia, 15.79, Andalucía, 15.91, Aragón, 16.07, Asturias, 19.06, Baleares, 14.72, Canarias, 14.37, Cantabria, 15.7, Castilla y Le, 15.77, Castilla - La, 13.88, Cataluña, 18.14, Comunitat Val, 15.6, Extremadura, 13.92, Galicia, 14.95, Madrid (Comun, 19.04, Murcia (Regió, 15.1, Navarra (Comu, 18.76, País Vasco, 20.21, Rioja, La, 17.14

**PEAW.7a** u Repercusion soldadura kg/est
Repercusión soldadura por kg de estructura.
Claves: soldadura, estructura, material

**M02GE170** h. Grúa telescópica s/camión 20 t
Claves: grúa, telescópico

**MOOE.8A** h Oficial 1ª electricidad
Oficial 1° electricidad.
Claves: mano, obra, electricidad, oficial
Relación comercial: Alicante, 11.87, Castellón, 13.62, Valencia, 13.32, Álava, 12.94, Albacete, Almería, Ávila, Badajoz, Baleares, Barcelona, Burgos, Cáceres, Cádiz, Ciudad Real, Córdoba, A Coruña, Cuenca, Girona, Granada, Guadalajara, Guipúzcoa, Huelva, Huesca, Jaén, León, Lleida, La Rioja, Lugo, Madrid, Málaga, Murcia, Navarra, Ourense, Asturias, Palencia, Las Palmas, Pontevedra, Salamanca, Tenerife, Cantabria, Segovia, Sevilla, Soria, Tarragona, Teruel, Toledo, Valladolid, Vizcaya, Zamora, Zaragoza, Ceuta, Melilla

**MMMA10d** h Camión 8 tm grúa 12m3
Camión de 12 tm., de 12 m3 de capacidad, con grúa.
Claves: maquinaria, camión, grúa

**PIED.5ab** u Fusible cilíndrico 4A
Fusible cerámico cilíndrico de calibre 4 A, trifásico y con un poder de corte de 20 kA, según el Reglamento Electrotécnico de Baja Tensión 2002.

**PILE.3bbdXX** u Lum Clearway Gen 2 LED-80 w 9.900 lm
Luminaria de alumbrado público, serie VMAX de carandini o similar, con carcasa de aluminio inyectado a alta presión, reflector de aluminio metalizado al vacio y cierre de policarbonato, lámpara de LEds 210W para montaje sobre báculo o columna, con equipo Xitanium de Philips, según el Reglamento Electrotécnico de Baja Tensión 2002.

**PILE15QED** u Colu acero galv 4 mm trcnc alt 10 m
Columna troncocónica de poliester reforzado con fibra de vidrio Adhorna SE-1200-PLA blanco, de 12 m de altura, incluso puerta de registro, caja portafusibles con flusibles fase+neutro de 4 A, pernos de anclaje y placa de asiento, según el Reglamento Electrotécnico de Baja Tensión 2002.

**PIEC.4bbb** m Cable Cu flx RV 0.6/1kV 2x2.5+TT2.5+2x2.5 (alimentación)
Cable flexible de cobre de 2x2.5 mm2 de sección y de tensión nominal 0.6/1kV, tipo RV-K, con aislamiento de polietileno reticulado (XLPE) y cubierta de PVC, según el Reglamento Electrotécnico de Baja Tensión 2002.

**PIEC.4baf** m Cable Cu flx RV 0.6/1kV 2x1.5 (mando)
Cable flexible de cobre de 1x1.5 mm2 de sección y de tensión nominal 0.6/1kV, tipo RV-K, con aislamiento de polietileno reticulado (XLPE) y cubierta de PVC, según el Reglamento Electrotécnico de Baja Tensión 2002.

**FTEALM** u Fuente alimentación 12/24 V
Fuente de alimentación 12/24 V, 100 W, Clase II IP20

**PIERAS22** m Cable Cu flx RV 0.6/1kV 1x16
Cable flexible de cobre de 1x16mm2 de sección y de tensión nominal 0.6/1kV, tipo RV-K, con aislamiento de polietileno reticulado (XLPE) y cubierta de PVC, según el Reglamento Electrotécnico de Baja Tensión 2002.

**PIEC.4bee** m Cable Cu flx RV 0.6/1kV 1x6
Cable flexible de cobre de 1x6mm2 de sección y de tensión nominal 0.6/1kV, tipo RV-K, con aislamiento de polietileno reticulado (XLPE) y cubierta de PVC, según el Reglamento Electrotécnico de Baja Tensión 2002.

**PIEC.4BBH** m Cable Cu flx RV 0.6/1kV 2x2.5 (mando)
Cable flexible de cobre de 2x2.5 mm2 de sección y de tensión nominal 0.6/1kV, tipo RV-K, con aislamiento de polietileno reticulado (XLPE) y cubierta de PVC, según el Reglamento Electrotécnico de Baja Tensión 2002.

**PIEC20eb** m Tb corru db par PVC 110mm 30%acc
Tubo corrugado con doble pared de PVC de 110 mm de diámetro nominal para canalización enterrada, con un grado de protección mecánica 9 y con un incremento sobre el precio del tubo del 30% en concepto de de uniones, accesorios y piezas especiales, según el NT-IEEV/89 y el Reglamento Electrotécnico de Baja Tensión 2002.

**PEAA.3ag** kg Acero corru B 400 S ø24
Acero corrugado soldable B 400 S, de 24 mm. de diámetro, homologado, 2.47 kg/m.

**PFFC.2c** u Ladrillo perf n/visto 24x11.5x9
Ladrillo cerámico panal o perforado 24x11.5x9 cm.
Claves: fachada, ceramico, ladrillo, fabrica, perforacion, panal

**PBAC.2ab** t CEM II/A-P 32.5 R envasado
Cemento portland con adición puzolánica II/A-P 32.5, según norma UNE 80.301:96/RC-97 envasado.
Claves: cemento, aglomerante, basico, puzolanico

**PISA.8c** u Marco-tapa fundición 40x40cm
Marco y tapa de fundición de 40x40 cm. y 2.3 cm. de altura.
Claves: instalacion, fundicion, tapa, marco, salubridad, alcantarillado

**BBMZ1B20** m Soporte,tubo acero galv.80x40x2mm,p/señal.vert
Soporte de tubo de acero galvanizado de 80x40x2 mm, para señalización vertical

**MAT157** m Poste galvanizado 80x40x2 de 2 m
Claves: galvanizar

**FQEPRQE25** u Tapa-reja y aro registro fund M3T3
Tapa-reja circular y marco, de registro para tráfico pesado. Sistema de cierre bloqueo. Con superficie antideslizante. Con junta de polietileno. Carga de rotura 40 Tn. Fabricada en fundición de hierro pintado con pintura bituminosa. Clase D-400 según norma UNE-EN 124:1995, marcado en pieza. De diámetro exterior 644mm.
Claves: junta, circulación, marco, pieza, tráfico, aro, cierre, pesado, superficie, polietileno, exterior, bloquear, hierro, carga, registro, fundición, pintura, betún, norma, diámetro, material, clase, rotura, fabricación

**MMMG12a** h Grúa autopropulsada 12T
Grúa autopropulsada de 12T.

**MOOE.8a** h Oficial 1ª electricidad
Oficial 1° electricidad.
Claves: electricidad, mano
Relación comercial: ADMON: Consel, 16.58, Alicante, 18.15, Castellón, 18.68, Valencia, 18.84, Andalucía, 19.06, Aragón, 20.33, Asturias, 22.63, Baleares, 17.98, Canarias, 17.18, Cantabria, 18.38, Castilla y Le, 18.44, Castilla - La, 16.84, Cataluña, 21.43, Comunitat Val, 18.55, Extremadura, 16.81, Galicia, 18.22, Madrid (Comun, 22.39, Murcia (Regió, 18.14, Navarra (Comu, 21.47, País Vasco, 23.65, Rioja, La, 20

**MOOE11a** h Especialista electricidad
Claves: especial, electricidad, mano
Relación comercial: ADMON: Consel, 14.1, Alicante, 15.43, Castellón, 16.18, Valencia, 16.02, Andalucía, 16.25, Aragón, 17.34, Asturias, 19.3, Baleares, 15.34, Canarias, 14.65, Cantabria, 15.68, Castilla y Le, 15.72, Castilla - La, 14.36, Cataluña, 18.27, Comunitat Val, 15.81, Extremadura, 14.34, Galicia, 15.54, Madrid (Comun, 19.1, Murcia (Regió, 15.47, Navarra (Comu, 18.31, País Vasco, 20.17, Rioja, La, 17.06

**PIET.4ha** m Tubo rojo doble pared ente 160mm
Tubo curvable de doble pared (poliolefina) para canalización enterrada de 160mm de diámetro nominal, según Reglamento Electrotécnico de Baja Tensión 2002.

**PUEB.4a** m Placa PVC protección cables
Placa de PVC sin halógenos para protección de cables enterrados en zanjas, de 25 cm de ancho y 1m de longitud, según UNE-EN 50520.
Claves: placa, cable, halógeno, zanja, material, PVC, protección

**PUEB.5a** m Cinta señalizadora
Cinta de señalización para canalización eléctrica.
Claves: material, cinta, señalización, eléctrico, canalización

**%** Costes Directos Complementarios
Suministro y montaje de jardín vertical con hidrocultivo en geoproductos, para exterior, compuesto por:
· Subestructura de soporte: entramado compuesto de perfiles metálicos, fijado al paramento soporte con tornillos.
· Impermeabilización y capa drenante: Compuesto por tres capas, panel de policarbonato de 10 mm de espesor, polifieltro fitogenerante de 3 mm de espesor y cubertura vegetal de especies seleccionadas.
Sin incluir las instalaciones de riego, control, automatizacion, remates ni cobertura vegetal.
Claves: medio, panel, auxiliar, cubierta, remate, control, riego, perfil, directo, suministro, montaje, jardinería, vertical, soporte, compuesto, vegetal, entramado, policarbonato, metal, paramento, tornillo, impermeable, capa, drenaje, complementario, exterior

**MMMG.6a** h Manipulador telescópico de alt 11m
Manipulador telescopico de altura 11m.

**PIFC.1cbmb** m Tb acero galvanizado liso c/sold ø 200 mm30%acc
Tubo de acero galvanizado de calidad S195T, extremo liso, serie M, con soldadura por resistencia eléctrica, de diámetro nominal 6", espesor de pared 4.85 mm y peso 19.20 kg/m, con un incremento del precio del tubo del 30% en concepto de uniones, accesorios y piezas especiales, según norma UNE EN 10255.

**MOOA11a** h Peón especializado construcción
Claves: mano, peón, de, RECURSO, especializado, obra, construcción
Relación comercial: ADMON: Consel, 13.63, Alicante, 17.31, Castellón, 14.82, Valencia, 15.5, Andalucía, 16.39, Aragón, 16.55, Asturias, 19.64, Baleares, 15.17, Canarias, 14.8, Cantabria, 16.17, Castilla y Le, 16.24, Castilla - La, 14.29, Cataluña, 18.68, Comunitat Val, 16.1, Extremadura, 14.34, Galicia, 15.4, Madrid (Comun, 19.61, Murcia (Regió, 15.55, Navarra (Comu, 19.32, País Vasco, 20.81, Rioja, La, 17.66

**MPSP.1a** u Señal de prohibición
Claves: norma, maquinaria, circulación, diámetro

**MPSP.7a** u Soporte acero galvanizado
Soporte metálico de acero galvanizado de dimensiones 80x40x2mm y 2.00m de altura.
Claves: metal, acero, soporte, maquinaria, galvanizar, dimensión

**MPSP.2a** u Señal de advertencia
Claves: triángulo, maquinaria, norma

**MPSP.3a** u Señal de obligación
Claves: maquinaria, obligar, diámetro, norma

**MPSP.4a** u Señal de indicación
Señal de recomendación cuadrada de 60cm de longitud, normalizada.
Claves: maquinaria, norma, indicador, cuadrado

**MPSP.6b** u Señ man refl 2caras stop-dir obl
Señal manual reflectante a dos caras, con señales de stop y dirección obligatoria.

**MPSP.5a** u Panel direccional 60x90cm
Panel direccional reflectante de dimensiones 60x90cm.

**MOOA12a** h Peón ordinario construcción
Claves: construccion, mano, obra, peon

**MMBC.2aaa** me Csta mnblc alqu 3x2x35m dfna s/
Alquiler de caseta monobloc diafana de dimensiones 3.00x2.35m y ventana de 75x60cm.

**MMBC.9a** u Transporte de caseta a obra
Claves: transporte, caseta, maquinaria

**MPIC.1b** u Casco ctr golpes reg c/ruleta
Casco de protección de la cabeza contra choques o golpes producidos contra objetos inmóviles, regulable con ruleta, según UNE-EN 812, incluso requisitos establecidos por el R.D. 1407/1992, certificado CE expedido por un organismo notificado, declaración de Conformidad y Folleto informativo.

**MPIJ.2b** u Pantalla p/soldadura eléctrica
Pantalla para soldadura de policarbonato preformado, con visor verde filtrante curvo resistente a impactos y salpicaduras de líquidos inocuos, según norma UNE-EN 166 y R.D. 1407/1992.
Claves: maquinaria, pantalla, filtro, líquido, vulcanizado, incoloro, protección, seguridad, eléctrico, fibra, policarbonato, visor, verde, curva, resistencia, norma, impacto, salpicadura, soldadura

**MPIJ.3a** u Gafa para soldadura
Gafa de policarbonato especial para soldadura autógena con patillas regulables, posee protección antirraya y protecciones laterales integradas, según norma UNE-EN 166 y R.D. 1407/1992.
Claves: regulación, especial, gafa, patilla, soldadura, lateral, norma, maquinaria, protección, policarbonato

**MPIJ.4a** u Cristales rect p/pan 110x55mm
Juego de cristales rectangulares para pantallas de 110x55mm con cubre filtro, según norma UNE-EN 166 y R.D. 1407/1992.
Claves: norma, seguridad, protección, pantalla, filtro, maquinaria, juego, cristal

**MPIJ.5a** u Oculares p/pantalla soldador
Oculares filtrantes para pantalla facial para soldador, según norma UNE-EN 166, UNE-EN 169 u UNE-EN 175, incluso los requisitos establecidos por el R.D. 1407/1992.
Claves: norma, maquinaria, protección, soldadura, filtro, seguridad, pantalla

**MPSS.4ca** u Cono PVC 50cm refl nor
Cono para señalización en PVC, de 50 cm de altura y reflexión normal.

**MAT103** kg Acero corrugado B 500 S
Claves: acero

**MMMA21c** h Hormigonera dsl y gasl
Hormigonera diésel y gasolina de capacidad 250 l., incluso seguro.

**MMMA21d** h Hormigonera diesel
Hormigonera diésel de capacidad 300 l., incluso seguro.
Claves: maquinaria, hidraulico, portatil, gasolina, diesel, hormigonera, electrica

**MMMA37a** h Retro neumático 70cv 0.07-0.34m3
Retroexcavadora de neumáticos con pala frontal, de potencia 70 CV, capacidad de la pala frontal 1 m3, capacidad de la cuchara retroexcavadora entre 0.07 y 0.34 m3.
Claves: neumático, maquinaria, pala, retroexcavadora, cuchara, frontal

**MOO12A** h Peón ordinario
Oficial 1° construcción.
Claves: construcción, oficial, obra, mano

**MQ026** h Dobladora eléctrica para ferralla
Relación comercial: 000, 2.87, 001, 0, 002

**MQ033** h Grúa telescópica autoprop. 20 t
Claves: telescópico

**PBAA.1a** m3 Agua
Claves: agua, básico, aglomerante

**PBAC.2aa** t CEM II/A-P 32.5 R granel
Cemento portland con puzolana CEM II/A-P 32.5 R, según norma UNE-EN 197-1:2000, a granel.
Claves: básico, aglomerante, puzolánico, norma, granel, cemento

**PBAC.2da** t CEM II/A-P 42.5 R granel
Cemento portland con adición puzolánica CEM II/A-P 42.5 R, según norma UNE-EN 197-1:2000 a granel.
Claves: norma, cemento, básico, aglomerante, puzolánico, granel

**PBRA.1abb** t Arena 0/3 triturada lvd 10km
Arena triturada, lavada, de granulometria 0/3, a pie de obra, considerando transporte con camión de 25 t, a una distancia media de 10km.

**PBRA.1adb** t Arena 0/6 triturada lvd 10 km
Arena triturada, lavada, de granulometria 0/6, a pie de obra, considerando transporte con camión de 25 t., a una distancia media de 10 km.

**PBRG.1eb** t Grava caliza 10/20 lvd 10 km
Grava triturada caliza de granulometria 10/20, lavada, a pie de obra, considerando transporte con camión de 25 t., a una distancia media de 10 km.

## Entidades
- 000, C
- 001, C
- 002, C
- 003, C
- 004, C
- 005, C
- 006, C
- 007, C
- 008, C
- 009, C
- 010, C
- 011, C
- 012, C
- 013, C
- 014, C
- 015, C
- 016, C
- 017, C
- 018, C
- 019, C
- 020, C
- 021, C
- 022, C
- 023, C
- 024, C
- 025, C
- 026, C
- 027, C
- 028, C
- 029, C
- 030, C
- 031, C
- 032, C
- 033, C
- 034, C
- 035, C
- 036, C
- 037, C
- 038, C
- 039, C
- 040, C
- 041, C
- 042, C
- 043, C
- 044, C
- 045, C
- 046, C
- 047, C
- 048, C
- 049, C
- 050, C
- 051, C
- A Coruña, C
- ADMON: Consel, C
- Albacete, C
- Alicante, C
- Almería, C
- Andalucía, C
- Aragón, C
- Asturias, C
- Badajoz, C
- Baleares, C
- Barcelona, C
- Burgos, C
- CCAA Valencia, C
- Canarias, C
- Cantabria, C
- Castellón, C
- Castilla - La, C
- Castilla y Le, C
- Cataluña, C
- Ceuta, C
- Ciudad Real, C
- Comunitat Val, C
- Cuenca, C
- Cáceres, C
- Cádiz, C
- Córdoba, C
- ENT0001, Promotor de la obra, C
- ENT0002, Proyectista, C
- ENT0003, Empresa constructora, C
- ENT0004, Director de obra, C
- ENT0005, Director de ejecución de la obra, C
- ENT0006, Autor de Seguridad y salud, C
- ENT0007, Coordinador de Seguridad y salud, C
- Extremadura, C
- Galicia, C
- Girona, C
- Granada, C
- Guadalajara, C
- Guipúzcoa, C
- Huelva, C
- Huesca, C
- Jaén, C
- La Rioja, C
- Las Palmas, C
- León, C
- Lleida, C
- Lugo, C
- Madrid, C
- Madrid (Comun, C
- Melilla, C
- Murcia, C
- Murcia (Regió, C
- Málaga, C
- Navarra, C
- Navarra (Comu, C
- Ourense, C
- Palencia, C
- País Vasco, C
- Pontevedra, C
- Rioja, La, C
- Salamanca, C
- Segovia, C
- Sevilla, C
- Soria, C
- Tarragona, C
- Tenerife, C
- Teruel, C
- Toledo, C
- VALENCIA, C
- Valencia, C
- Valladolid, C
- Vizcaya, C
- Zamora, C
- Zaragoza, C
- Álava, C
- Ávila, C
